# Königin-Elisabeth-Str. 57, 14059 Berlin
Angebotsaufforderung (GAEB DA XML 3.2, DA83)
Projekt: 017151
Währung: EUR
Erstellt mit: GXML Toolbox V3.3 R20230829, iTWO_64 V24.0.454, 16.09.2026

## A) ALLGEMEINE VERTRAGSBEDINGUNGEN
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B) ALLGEMEINE TECHNISCHE VERTRAGSBEDINGUNGEN
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) ZUSÄTZLICHE TECHNISCHE VERTRAGSBEDINGUNGEN
C) ZUSÄTZLICHE TECHNISCHE VERTRAGSBEDINGUNGEN
================================================

Insbesondere wird auf die folgenden Regelwerke hinweisen:

- Betriebssicherheitsverordnung BetrSichV, mit den zugehörigen technischen Regeln "TRBS"
- Berufsgenossenschaftliche Information: BGI 663
- DIN EN1263-1 Schutznetze (Auffangnetze); Teil 1: Sicherheitstechnische Anforderungen, Prüfverfahren
- BGR 179 Einsatz von Schutznetzen
- DIN 18540 Abdichten von Außenfugen im Hochbau mit Fugendichtungsmassen
- DIN V 18550 Putz und Putzsysteme - Ausführung
- DIN 55699 Verarbeitung von Wärmedämm-Verbundsysteme
- DIN 4108 Beiblatt 2 Wärmeschutz und Energie-Einsparung in Gebäuden
- DIN 18345 Wärmedämm-Verbundsyssteme
- DIN 18352 Fliesen- und Plattenarbeiten (für keramische Beläge)
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung vorzulegen

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen
eines drohenden Verstoßes gegen § 44 BNatSG in dem entsprechenden Bereich vorübergehend bis zur abschließenden Klärung der weiteren Vorgehensweise auszusetzen.

Hinweise für die Kalkulation

Sofern in der Leistungsbeschreibung nicht separat beschrieben, sind in die Einheitspreise der aufgeführten Leistungen einzukalkulieren:

Reinigen der Baustelle und Zugangswege sowie des Außengeländes jeweils zum Wochenende und vor
Feiertagen sowie nach Beendigung der Vertragsarbeiten.

Notwendige Schutzmaßnahmen an Dächern, Rinnen, Fallrohren, Blechen, Fugenbändern, Fußböden, Geländern, Stahlzargen, Fenstern, Türen, Beschlägen und sonstigen Bauteilen vor Verunreinigungen und Beschädigungen durch die Putzarbeiten, einschl. der erforderlichen Stoffe oder Schutzanstriche für Verblendungen, Gesimse, Sohlbänke, eloxierte Teile u.ä. sowie die spätere Beseitigung.

Das Wiederherstellen infolge Beschädigungen an Grünanlagen (durch Anlieferung, Lagerflächen etc.).

Zuschnitte und Anpassarbeiten an den Dämmplatten (Ausschnitte, Aussparungen, Schrägen, etc.).

Das Herstellen von bis zu 0,50 m² grossen mobilen Musterflächen nach Vorauswahl vorliegender Farbvorschläge.

Sonstiges

Alle Leistungen umfassen auch die Lieferung der dazugehörigen Stoffe und Bauteile einschl. Abladen und Lagern auf der Baustelle, sofern in der Leistungsbeschreibung nichts anders beschrieben. Die Anlieferung sämtlicher zur Ausführung kommender Stoffe muss in der Originalverpakung erfolgen

Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## 232 Gerüst- und WDVS-Arbeiten
Datum: 16.09.2026

*Hinweis: Bestandsgebäude*
Straßesenfassade
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
Bilder 1,2 : Straßenansichten
Bilder 3,4:  Straßenansicht Gewerbeeinheiten. Durchgang zum Hinterhof

Hinterhofffassade
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
Bilder 1,2: Hinterhof Rechts, Hinterhof Mittel
Bilder 3,4: Hinterhof Mittel/Rechts, Hinterhif Links

*Hinweis: BAUVORHABEN*
AUFTRAGGEBER:  Covivio 79. GmbH
  c/o Covivio Immobilien GmbH
  Essener Str. 66, 46047,
  Oberhausen, Deutschland

BAUVORHABEN:Königin-Elisabeth-Straße 57
  14059 Berlin

GEWERK:  WDVS, Putz-, Malerarbeiten
Angaben zum Bauwerk
Es handelt sich um ein Wohn- und Gewerbehaus aus dem Baujahr 1906 mit 17 Wohn und 2 Gewerbeeinheiten im EG.
Das Gebäude besteht aus einem Keller, EG, 4 OGs und einem Dachgeschoss

Gebäudehöhe (Vorderhaus):  ca. 22,76m
Traufhöhe (Vorderhaus):  ca.18,60m
Traufhöhe (Seitenflügel Links): ca. 18,42m
Traufhöhe (Seitenflügel Links): ca. 18,84m

Ausführungsort:

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Vorderhaus
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Innenhof

Ausführungszeitraum:

| BE und Gerüst (Straßenseite und Hofseite) | 15.03.27 | 27.08.27 |
| --- | --- | --- |
| Rüstung | 15.03.27 | 29.03.27 |
| Vorhaltung | 29.03.27 | 24.11.27 |
| Abrüstung | 24.11.27 | 27.08.27 |

| WDVS | 30.03.27 | 27.08.27 |
| --- | --- | --- |
| Balkon und Loggienbearbeitung | 30.05.27 | 29.06.27 |

### Bereich 01 Gerüstarbeiten

#### Abschnitt 01.01 Gerüststellung Straßenfassaden

*Hinweis*
Ansicht Gerüststellungsbereich Straßenfassaden:

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
**01.01.0010 Standgerüst Straßenfassaden LK3 W09**
Arbeitsgerüst nach DIN EN 12811-1 als längenorientiertes Standgerüst
Lastklasse: 3 (2,0 kN/m2)
Breitenklasse: W09
(Belagbreite zwischen Ständern 0,90 m),
alle Gerüstlagen genutzt, für
Wärmedämmverbundsystem und Dacharbeiten aufbauen,
gebrauchsüberlassen und abbauen,

Der lichte Abstand der Gerüstbelagkante ohne Konsole zur
bestehenden Fassade muss
≥ 41 cm und ≤ 48 cm betragen.

Verankerung bzw. Herstellen der Standsicherheit wird in gesonderter Position beschrieben,

- Traufhöhe Hauptdach ca. 18,61 m

Das An- und Abtransportieren aller erforderlichen
Gerüstbauelemente sowie
Verbindungs- und
Befestigungsmaterialien ist Bestandteil dieser
Position und wird später
nicht gesondert vergütet.
Der Bieter hat die örtlichen Zufahrts- und
Zuwegungsmöglichkeiten zu
beachten und
Erschwernisse im Vorfeld einzukalkulieren
.

Es ist darauf zu achten,
dass alle Außenwandflächen, Loggien, Erker,
Traufgesimse, etc. sicher bearbeitet werden können.

Das Gerüst ist mit vollem
Bohlenbelag, umlaufenden
Bordbrettern und doppeltem
Rücken- und Seitenschutz zu stellen.

Die Abrechnung erfolgt über die
eingerüstete Gebäudefläche.
Menge: 520,000 m²

**01.01.0020 Gebrauchsüberlassung Standgerüst Straßenfassaden**
Standzeitveränderung für vorbeschriebenes
Standgerüst Straßenseite.

34,3 Wochen x  520 m ² =  17.836 m²Wochen

Abrechnung pro Quadratmeter und Woche.
Menge: 17836,000 m²Wo

**01.01.0030 Belagverbreiterung wandseitig 1,0m**
Belagverbreiterung wandseitig für vorbeschriebenes Arbeitsgerüst, auf allen Gerüstlagen,
1,00 m, liefern, einbauen, über
die vierwöchige
Grundstandzeit vorhalten und wieder abbauen und abtransportieren.

Anzahl der Gerüstlagen (geschätzt): 10
Menge: 260,000 m2

**01.01.0040 Gebrauchsüberlassung Belagverbreiterung wandseitig**
Standzeitveränderung für vorbeschriebenen
Seitenschutz.

- 22 Wochen x 260 m  =  7.280 mWochen

Abrechnung pro Meter und Woche.
Menge: 7280,000 m²Wo

**01.01.0050 Zulage dreiteiliger Seitenschutz wandseitig**
*** Bedarfsposition ohne GB
Seitenschutz nach DIN EN 12811-1 für Arbeitsgerüst wandseitig,
Ausführung dreiteilig mit Geländer- und
Zwischenholm sowie Bordbrett.

Dreiteiligen Seitenschutz liefern einbauen, vorhalten und wieder abbauen und abtransportieren.
Menge: 1,000 m

**01.01.0060 Gebrauchsüberlassung Seitenschutz**
*** Bedarfsposition ohne GB
Standzeitveränderung für vorbeschriebenen
Seitenschutz.

Abrechnung pro Meter und Woche.
Menge: 1,000 mWo

**01.01.0070 Zulage für Einrüstung eines Erkers**
Zulage zur Fassadengerüstposition für die Einrüstung eines Fassadenerkers einschließlich aller erforderlichen Konsolen, Belagserweiterungen, Auskragungen, zusätzlicher Geländer, Verankerungen sowie Auf-, Um- und Abbau.

Abrechnung: m² Erkerfläche

Erkerbreite: 3,00 m
Erkerhöhe: 12,40 m
Menge: 38,000 m2

**01.01.0080 Gebrauchsüberlassung, Einrüstung eines Erkers**
Vorhaltung des Gerüstes für den Erker einschließlich aller erforderlichen Gerüstbauteile, Verankerungen, Konsolen sowie regelmäßiger Kontrollen und Wartungsarbeiten gemäß den geltenden Vorschriften.

34,3 Wochen x  38 m ² =  1.303 m²Wochen

Abrechnung pro Quadratmeter und Woche (m²Wochen).
Menge: 1303,400 m²Wo

**01.01.0090 Zulage Standgerüst für Dachgaube**
Arbeits- und Schutzgerüst für die sichere Ausführung von Arbeiten im Bereich der Dachgaube liefern, aufbauen, vorhalten und nach Beendigung sämtlicher Arbeiten wieder abbauen und abtransportieren.

Das Gerüst ist entsprechend den geltenden Vorschriften, insbesondere der DIN EN 12811, DIN 4420 sowie den Unfallverhütungsvorschriften, standsicher herzustellen. Sämtliche erforderlichen Gerüstbeläge, Geländerholme, Zwischenholme, Bordbretter, Aussteifungen, Kupplungen, Verankerungen sowie sonstige für die vollständige Nutzung erforderlichen Bauteile sind einzukalkulieren.

Die Konstruktion ist den örtlichen Gegebenheiten der Dachgaube anzupassen und so auszubilden, dass sämtliche Arbeitsbereiche sicher erreicht werden können.

Abrechnungseinheit: m² Gerüstfläche
Menge: 20,000 m2

**01.01.0100 Zulage Gebrauchsüberlassung Standgerüst für Dachgaube**
Standzeitveränderung für vorbeschriebenes
Standgerüst Arbeiten im Bereich der Dachgaube

34,3 Wochen x  20 m ² =  686 m²Wochen

Abrechnung pro Quadratmeter und Woche.
Menge: 686,000 m2Wo

**01.01.0110 Zulage Sondergerüstanker für WDVS**
Besondere, konfektionierte, temporäre
Verankerungselemente bzw. Sondergerüstanker
zur Verankerung des Gerüstes bei WDVS-Fassaden.
Verankerungsgrund
einschaliges, Mauerwerk aus Vollziegeln,
liefern einbauen, vorhalten und wieder abbauen und abtransportieren.
Menge: 520,000 m²

**01.01.0120 Gebrauchsüberlassung Sondergerüstanker**
Standzeitveränderung vorbeschriebener Sondergerüstanker.

- 34,3 Wochen x 520 m ² =  14.400 m²Wochen

Abrechnung pro Quadratmeter und Woche.
Menge: 14400,000 m²Wo

**01.01.0130 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Die Abrechnung erfolgt je Stück nutzbarem Eingang, unabhängig der Anzahl an Überbrückungskonstruktionen!

-2 Gewerbeeingänge
-1 Hauseingang
-1 Durchgang zum Innenhof

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Menge: 4,000 St

**01.01.0140 Gebrauchsüberlassung Eingangsüberbauung**
Standzeitveränderung vorbeschriebener Eingangsüberbauungskonstruktion.

- 34,3 Wochen x 4 St =  137,2 StWochen

Abrechnung pro Stück und Woche.
Menge: 137,200 StWo

**01.01.0150 Zulage Ausbau zum Dachfanggerüst**
Zulage für den Ausbau zum Dachfanggerüst nach
DIN 4420 Teil 1, Abs. 8.1.2.

Dachfanggerüst fachgerecht herstellen,
vorhalten und nach Abschluss der Arbeiten wieder
abbauen und abtransportieren.

Das Gerüst ist entsprechend DIN, den BG Regeln Gerüstbau sowie den UVV "Bauarbeiten" (VBG 37) auszuführen
und zu sichern.

Die Abrechnung erfolgt über die Länge
in der größten Abwicklung an den Gerüstaußenseiten.
Menge: 24,000 m

**01.01.0160 Gebrauchsüberlassung Dachfanggerüst**
Standzeitveränderung für vorbeschriebenen Seitenschutz.

Abrechnung pro Meter und Woche

34,3 Wochen x 24 m =  823,2 mWochen
Menge: 823,200 mWo

**01.01.0170 Fußgängertunnel**
Fußgänger- bzw. Passantenschutztunnel für die sichere Unterführung
von Fußgängern und Radfahrern im Bereich der beiden Straßenseiten.
Zum Schutz gegen herabfallendes Material, als Schutzgerüst mit Tunnelabdeckung, einseitigen Seitenwänden Tastleisten beidseitig und Seitenschutz sowie
beidseitigen Rampen.
Passantenschutztunnel unterhalb Fassadengerüst

Lichte Breite: ca. 1,60 - 2,0 m
Lichte Höhe: ca. 2,20 m

Standfläche: eben, normal belastbar
Verwendungszweck: Passantenschutztunnel Gehwegbereich
Montageort: Straßenseiten Königin Elisabeth Str. 57
Die Abrechnung erfolgt über das Längenmaß hergestelltem Schutztunnel.
Menge: 24,000 m

**01.01.0180 Gebrauchsüberlassung Fußgängertunnel**
Standzeitveränderung vorbeschriebenem
Fußgängerschutztunnel.

- 34,3 Wochen x 24 m  =  823,2 mWochen

Abrechnung pro Meter und Woche.
Menge: 768,000 mWo

**01.01.0190 Material- und Arbeitsplattform**
*** Bedarfsposition ohne GB
Material- und Arbeitsplattform zur Durchführung der Dachsanierungsarbeiten liefern,
fachgerecht herstellen, vorhalten
und nach Abschluss der Arbeiten wieder abbauen und
abtransportieren.
Höhenlage analog vorbeschriebenem Standgerüst.
Traufhöhe Straßenseite ca. 18,61 m
Höhe Belagoberkante ca. 14,00 m.
Plattformabmessungen ca. 5,00 x 2,50 m

In diese Position sind alle für die Lieferung, Herstellung und Montage anfallenden Lohn- und Materialkosten einzukalkulieren.

Der Auftragnehmer hat sämtliche Gerüstbauteile
für Unterkonstruktionen, Befestigungen und Verbindungen (Konsolen, Gitterträger,
Balkenauflager, Befestigungen, Gerüstbohlen, etc.) sowie deren Dimensionierung und Bemessung eigenverantwortlich vorzunehemen.
Es ist eine durchgehende Belagsfläche herzustellen.

Die genaue Aufstellposition ist unmitelbar vor
Aufbau nochmal final mit der Bauleitung abzustimmen.
Menge: 1,000 St

**01.01.0200 Gebrauchsüberlassung Material- und Arbeitsplattform**
*** Bedarfsposition ohne GB
Standzeitveränderung vorbeschriebener Material- und Arbeitsplattform.

Abrechnung pro Stück und Woche.
Menge: 34,300 StWo

**01.01.0210 Gerüsttreppenturm Bauhöhe ca. 19,2 m**
Gerüsttreppenturm nach DIN EN 12811-1, Breite 0,94 m, als Aufstieg zum Erreichen der
Arbeitsplätze in ca. 15,00 und 17,00 m Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.
Menge: 1,000 St

**01.01.0220 Gebrauchsüberlassung Gerüsttreppenturm**
Standzeitveränderung für vorbeschriebenen Gerüsttreppenturm.

Abrechnung pro Stück und Woche für jede Woche.

34,3 Wochen x  1 St =  34,3 StWochen
Menge: 34,300 StWo

**01.01.0230 Passantenschutzdach**
Liefern und Herstellen eines Passantenschutzdaches
nach DIN 4420-1 unterhalb des
Fassadengerüstes, einschl. An- und Abtransport sowie Auf- und Abbau.
Zusätzlich ist der dadurch insgesamt
überdeckte Eingangs- bzw. Durchgangsbereich zum Schutz vor herabfallenden
Kleinstmaterialien oder Schutt, einschließlich dem Standgerüst mittels beispielsweise Bautenschutzmatten
oder PE-Folie bis zur Gebäudeaußenkante zu schützen. Der
Passantenschutztunnel muss die Lasten aus dem darauf auflastenden
Fassadengerüst und Gerüsttreppenturm sicher aufnehmen und in den Baugrund ableiten können.
Schutzdachauskragung: mind. ca. 1,50 m
Schutzdachbreite: mind. ca. 2,50 m
Belag: Gerüstbohlen, Grobspanplatten und Rieselschutz
Montageort: Gehwege Straßenseiten
Menge: 72,000 m

**01.01.0240 Gebrauchsüberlassung Passantenschutzdach**
Standzeitveränderung für vorbeschriebenen Passantenschutztunnel über die Grundstandzeit von vier Wochen hinaus.

Abrechnung pro Meter und Woche für jede Woche Grundstandzeit.

34,3 Wochen x  72 m  =  2.469,6 mWochen
Menge: 2469,600 mWo

**01.01.0250 Baustellenschutztür Treppenturmzugang**
Sicherung des Gerüsttreppenturmaufgangs mit Baustellenschutztür gemäß DIN 1627 inklusive aushebelsicherer Bänder, Drücker, Schloss und Zarge
liefern und in fertiger Arbeit im Gerüsttreppenturmaufgangsbereich, einschließlich Befestigungsmittel und sämtlicher zur
Montage benötigter
Materialien fachgerecht und
kraftschlüssig einbauen, über die vierwöchige
Grundstandzeit
vorhalten und nach Fertigstellung wieder abbauen und abtransportieren.

Türblatt und Zarge aus verzinktem Stahlblech,
mit Spanndorn und Arretierungszapfen, Griffgarnitur,
Sicherheitsschloss mit Profilzylinder und
sieben Schlüsseln.

Die Schlüssel sind nach erfolgtem Einbau der Bauleitung zu übergeben.
Menge: 1,000 St

**01.01.0260 Gebrauchsüberlassung Baustellenschutztür**
Standzeitveränderung für vorbeschriebenen Gerüsttreppenturm.

Abrechnung pro Stück und Woche.

34,3 Wochen x  1 St =  34,3 StWochen
Menge: 34,300 StWo

**01.01.0270 Gerüstbekleidung mit Staubschutznetz**
Lieferung und fachgerechte Montage von Gerüstnetzen
zum Abhängen der Gerüstflächen.
Gerüstnetze bestehend aus engmaschigen und
luftdurchlässigen Kunststoffnetzen.

Es ist zu gewährleisten, dass während der
Sanierungsarbeiten
keinerlei Materialien herabstürzen und Passanten gefährden
können.

Die Abrechnung erfolgt über die Gerüstaußenseiten und tatsächlich bekleideten Fläche.
Menge: 520,000 m²

**01.01.0280 Gebrauchsüberlassung Staubschutznetz**
Standzeitveränderung vorbeschriebener Schutzplane.

Abrechnung pro Quadratmeter und Woche.

34,3 Wochen x  20 m ² =  17.836,000 m²Wochen
Menge: 17836,000 m²Wo

**01.01.0290 Gerüstbekleidung mit Schutzplane**
*** Bedarfsposition ohne GB
Vollflächige Gerüstbekleidung gemäß
DIN 4420-1
als Sicht-, Witterungs- und Staubschutzplane aus
hochfestem Polypropylen (PP) nach DIN EN 1263-1,
ca. 150g/qm,
Farbe: beliebig
Baustoffklasse nach DIN 4102-1: B1
Die Abrechnung erfolgt über die Gerüstaußenseiten und tatsächlich bekleideten Fläche.
Menge: 520,000 m²

**01.01.0300 Gebrauchsüberlassung Schutzplane**
*** Bedarfsposition ohne GB
Standzeitveränderung vorbeschriebener Schutzplane.

Abrechnung pro Quadratmeter und Woche.
Menge: 17836,000 m²Wo

#### Abschnitt 01.02 Gerüststellung Hoffassaden

*Hinweis: Seitenflügel Rechts / Hinterhofseite Vorderhaus*
Ansicht Gerüststellungsbereich Hoffassade
 Seitenflügel Rechts / Hinterhofseite Vorderhaus

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
*Hinweis: Seitenflügel Links*
Ansicht Gerüststellungsbereich Hoffassade
  Seitenflügel Links:

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
 Ansicht Gerüststellungsbereich Hoffassade
  Seitenflügel Rechts:
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
**01.02.0010 Standgerüst Hoffassaden LK3 W09**
Arbeitsgerüst nach DIN EN 12811-1 als längenorientiertes Standgerüst
Lastklasse: 3 (2,0 kN/m2)
Breitenklasse: W09
(Belagbreite zwischen Ständern 0,90 m), alle Gerüstlagen genutzt, für WDVS- und Dacharbeiten aufbauen,
gebrauchsüberlassen und abbauen,

Der lichte Abstand der Gerüstbelagkante zur
bestehenden Fassade muss
≥ 41 cm und ≤ 48 cm betragen.

Verankerung bzw. Herstellen der Standsicherheit wird in gesonderter Position beschrieben,

Gerüststellung ab GOK bis UK Hauptdachtraufe
Höhe ca. 18,61 m.
Das An- und Abtransportieren aller erforderlichen
Gerüstbauelemente sowie
Verbindungs - und Befestigungsmaterialien ist Bestandteil dieser
Position und wird später nicht gesondert vergütet .

Die Transportstrecke durch das Treppenhaus beträgt ab dem straßenseitigen Gehweg ca. 15 - 18 m.

Es ist darauf zu achten,
dass alle Außenwandflächen, Balkone und Traufgesimse,
etc. gut zu bearbeiten sind.
Das Gerüst ist mit vollem Bohlenbelag, umlaufenden
Bordbrettern und doppeltem
Rücken- und Seitenschutz zu stellen.

Die Abrechnung erfolgt über die eingerüstete Gebäudefläche.

| Hinterhof |  |  |
| --- | --- | --- |
| Hinterhofseite Links | 402 | m2 |
| Hinterhofseite Rechts | 236 | m2 |
| Hinterhofseite Mitte | 286 | m2 |
| Erker - Seiten | 21 | m2 |
| Nahbahrseite | 160 | m2 |
| Summe | 1150 | m2 |
Menge: 1150,000 m²

**01.02.0020 Gebrauchsüberlassung Standgerüst Hoffassaden**
Standzeitveränderung für vorbeschriebenes
Standgerüst im Hof.

34,3 Wochen x  1.150 m ² =  39.445 m²Wochen

Abrechnung pro Quadratmeter und Woche für jede Woche.
Menge: 39445,000 m²Wo

**01.02.0030 Zulage dreiteiliger Seitenschutz wandseitig**
Seitenschutz nach DIN EN 12811-1 für Arbeitsgerüst wandseitig,
Ausführung dreiteilig mit Geländer- und
Zwischenholm sowie Bordbrett.

Dreiteiligen Seitenschutz liefern einbauen, wieder abbauen und abtransportieren.

Anzahl der Gerüstlagen (geschätzt): 10
Menge: 550,000 m

**01.02.0040 Gebrauchsüberlassung Seitenschutz**
Standzeitveränderung für vorbeschriebenen
Seitenschutz.

34,3 Wochen x  550 m ² =  18.865 m²Wochen

Abrechnung pro Meter und Woche.
Menge: 18865,000 mWo

**01.02.0050 Zulage Sondergerüstanker für WDVS**
Besondere, konfektionierte, temporäre
Verankerungselemente bzw. Sondergerüstanker
zur Verankerung des Gerüstes bei WDVS-Fassaden.
Verankerungsgrund
einschaliges, Mauerwerk aus Vollziegeln,
liefern einbauen,  wieder abbauen und abtransportieren.
Menge: 1150,000 m²

**01.02.0060 Gebrauchsüberlassung Sondergerüstanker**
Standzeitveränderung vorbeschriebener Sondergerüstanker.

34,3 Wochen x  1.150 m ² =  39.944,5 m²Wochen

Abrechnung pro Quadratmeter und Woche für jede Woche.
Menge: 36800,000 m²Wo

**01.02.0070 Zulage Eingangsüberbauung**
Zulage für die Herstellung der notwendigen Eingangsüberbauungen.
Das lichte Öffnungsmaß der zu überbauenden Eingänge
beträgt ca. 0,80 - 1,80 m.
Für unmittelbar nebeneinander liegende Eingänge können mit einer Überbauungskonstruktion zwei oder mehr Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Die Abrechnung erfolgt je Stück nutzbarem Eingang, unabhängig der Anzahl an Überbrückungskonstruktionen!

-Zugang Treppenhaus TH-03
-Zugang zur Gewerbeeinheit (rechter Flügel)
-Durchgang
-Kellerzugang im Hinterhof (Mittelgebäude)
-Zugang Treppenhaus TH-02
-Kellerzugang im Hinterhof (linker Flügel)
Menge: 6,000 St

**01.02.0080 Gebrauchsüberlassung Eingangsüberbauung**
Standzeitveränderung vorbeschriebener Eingangsüberbauungskonstruktion.

34,3 Wochen x 6 St =  205,8 StWochen

Abrechnung pro Stück und Woche für jede Woche.
Menge: 192,000 StWo

**01.02.0090 Zulage Ausbau zum Dachfanggerüst**
Zulage für den Ausbau zum Dachfanggerüst nach
DIN 4420 Teil 1, Abs. 8.1.2.

Dachfanggerüst fachgerecht herstellen,
vorhalten und nach Abschluss der Arbeiten wieder
abbauen und abtransportieren.

Das Gerüst ist entsprechend DIN, den BG Regeln Gerüstbau sowie den UVV "Bauarbeiten" (VBG 37) auszuführen
und zu sichern.

Die Abrechnung erfolgt über die Länge
in der größten Abwicklung an den Gerüstaußenseiten.
Menge: 55,000 m

**01.02.0100 Gebrauchsüberlassung Dachfanggerüst**
Standzeitveränderung für vorbeschriebenen
Seitenschutz.

- 34,3 Wochen x 55 m =  1.886,5 mWochen

Abrechnung pro Meter und Woche
Menge: 1886,500 mWo

**01.02.0110 Gerüsttreppenturm**
Gerüsttreppenturm nach DIN EN 12811-1, Breite 0,94 m, als Aufstieg zum Erreichen der
Arbeitsplätze in ca. 18,61 m. Höhe,
zulässige Belastung 2,0 kN/m²,
Treppenklasse A nach EN 12811-1,
als vorgebaute, gleichläufige Aufstiegskonstruktion einschließlich Außen- und Innengeländer mit entsprechenden Halterungen, liefern, aufbauen, vorhalten und wieder abbauen und abtransportieren.

Der untere Zugangsbereich ist allseitig mit mindestens 2,50 m hohen Systemtafeln zu beplanken.
Es muss sichergestellt sein, dass für unbefugte Personen und/oder
Kinder keine Möglichkeit zum Aufstieg besteht.

Die genaue Aufstellposition ist unmitelbar vor Aufbau nochmal final mit der Bauleitung abzustimmen.
Menge: 2,000 St

**01.02.0120 Gebrauchsüberlassung Gerüsttreppenturm**
Standzeitveränderung für vorbeschriebenen Gerüsttreppenturm.

- 34,3 Wochen x 2 St  =  68,6 StWochen

Abrechnung pro Stück und Woche.
Menge: 68,600 StWo

**01.02.0130 Baustellenschutztür Gerüsttreppenturmzugang**
Sicherung des Gerüsttreppenturmaufgangs mit Baustellenschutztür gemäß DIN 1627 inklusive aushebelsicherer Bänder, Drücker, Schloss und Zarge
liefern und in fertiger Arbeit im Gerüsttreppenturmaufgangsbereich, einschließlich Befestigungsmittel und sämtlicher zur
Montage benötigter
Materialien fachgerecht und kraftschlüssig einbauen, nach Fertigstellung wieder abbauen und abtransportieren.

Türblatt und Zarge aus verzinktem Stahlblech, mit Spanndorn und Arretierungszapfen, Rundgriffgarnitur,
aufbohr- und ziehgeschütztem
Sicherheitsschloss mit flächenbündigem Profilzylinder und sieben Schlüsseln.

Die Schlüssel sind nach erfolgtem Einbau der Bauleitung zu übergeben.
Menge: 2,000 St

**01.02.0140 Gebrauchsüberlassung Baustellenschutztür**
Standzeitveränderung für vorbeschriebenen Gerüsttreppenturm.

- 34,3 Wochen x 2 St =  68,6 StWochen

Abrechnung pro Stück und Woche.
Menge: 68,600 StWo

**01.02.0150 Gerüstbekleidung mit Staubschutznetz**
Lieferung und fachgerechte Montage von Gerüstnetzen
zum Abhängen der Gerüstflächen.
Gerüstnetze bestehend aus engmaschigen und
luftdurchlässigen Kunststoffnetzen.

Es ist zu gewährleisten, dass während der
Sanierungsarbeiten
keinerlei Materialien herabstürzen und Passanten gefährden
können.

Die Abrechnung erfolgt über die Gerüstaußenseiten und tatsächlich bekleideten Fläche.
Menge: 1150,000 m²

**01.02.0160 Gebrauchsüberlassung Staubschutznetz**
Standzeitveränderung vorbeschriebener Schutzplane.

34,3 Wochen x  1.150 m ² =  39.445 m²Wochen

Abrechnung pro Quadratmeter und Woche.
Menge: 39445,000 m²Wo

**01.02.0170 Gerüstbekleidung mit Schutzplane**
*** Bedarfsposition ohne GB
Vollflächige Gerüstbekleidung gemäß
DIN 4420-1
als Sicht-, Witterungs- und Staubschutzplane aus
hochfestem Polypropylen (PP) nach DIN EN 1263-1,
ca. 150g/qm,
Farbe: beliebig
Baustoffklasse nach DIN 4102-1: B1
Die Abrechnung erfolgt über die Gerüstaußenseiten und tatsächlich bekleideten Fläche.
Menge: 1150,000 m²

**01.02.0180 Gebrauchsüberlassung Schutzplane**
*** Bedarfsposition ohne GB
Standzeitveränderung vorbeschriebener Schutzplane.

34,3 Wochen x  1.150 m ² =  39.445 m²Wochen

Abrechnung pro Quadratmeter und Woche.
Menge: 36800,000 m²Wo

#### Abschnitt 01.03 Gerüststellung Zusatzleistungen

**01.03.0010 Temporärer Seitenschutz auf der Dachfläche**
Freistehenden, ballastierten Seitenschutz nach DIN EN 13374 als dreiteilige Absturzsicherung, bestehend aus Geländerholm, Zwischenholm und Bordbrett, auf der vorhandenen Dachfläche liefern, fachgerecht montieren und nach Abschluss der Arbeiten demontieren.

Einschließlich systemzugehöriger Ausleger, Ballastgewichte, Verbindungsmittel, Eckausbildungen, Endabschlüsse sowie Schutz- und Lastverteilungsunterlagen zur Vermeidung von Beschädigungen der Dachabdichtung.

Montage ohne Durchdringung der vorhandenen Dachabdichtung.
Ausführung einschließlich Anschluss an die angrenzenden Gerüst- beziehungsweise Absturzsicherungssysteme.

Abrechnungseinheit: lfm
Menge: 8,000 m

**01.03.0020 Gebrauchsüberlassung Seitenschutz**
Gebrauchsüberlassung und Vorhaltung des zuvor beschriebenen temporären, ballastierten Seitenschutzes während der Ausführungszeit einschließlich regelmäßiger Kontrolle und erforderlicher Instandhaltung.

Abrechnungseinheit: mWo

8 m × 34,3 Woche = 274,40 mWo
Menge: 274,400 mWo

**01.03.0030 Bauzaunelemente Baustelleneinrichtungsplatz**
Bauzaunelemente zur Abgrenzung der Baustelleneinrichtungsfläche auf
Gebäudeseite
Königin Elisabeth Str.
inklusive innenseitigem
Sichtschutz liefern und nach Angaben der
Bauleitung fachgerecht
standsicher aufstellen,
über die vierwöchige Grundstandzeit
vorhalten und wieder abbauen und
abtransportieren.

Aufstellung der Bauzaunelemente
teilweise auf befestigtem und
unbefestigtem sowie ebenen und unebenem Untergrund.

Bauzaun bestehend aus
Einzelelementen mit verzinktem Stahlrohrrahmen, Vergitterung und Standfüßen.
Bauzaunoberkante mindestens  2,0 m über GOK.

Mit in diese Position einzukalkulieren ist das Abhängen der Elemente mittels rissfester
Planen zum Sichtschutz.

Die Lieferung und Aufstellung der verkehrssicherungstechnischen Einrichtung
erfolgt bauseits.
Menge: 50,000 m

**01.03.0040 Gebrauchsüberlassung Bauzaunelemente**
Standzeitveränderung vorbeschriebener Bauzaunelemente über die Grundstandzeit von vier Wochen hinaus.

34,3 Wochen x 50 m  =  1.715 mWochen

Abrechnung pro Meter und Woche für jede Woche abweichend der vierwöchigen Grundstandzeit.
Menge: 1715,000 mWo

**01.03.0050 Baumschutz Bohlenkonstruktion**
*** Bedarfsposition ohne GB
Liefern, Herstellen, wieder Abbauen und abtransportieren einer Holzbohlenkonstruktion zum
Schutz der vorhandenen Bäume vor mechanischen Beschädigungen.

- Stammdurchmesser bis ca. 300 mm
- Baumschutzhöhe mindestens 3,0 m
Menge: 1,000 St

**01.03.0060 Gebrauchsüberlassung Baumschutz**
*** Bedarfsposition ohne GB
Standzeitveränderung vorbeschriebener Bauzaunelemente.

34,3 Wochen x  1 St =  34,3 StWochen

Abrechnung pro Meter und Woche
Menge: 34,300 StWo

**01.03.0070 Gerüstlastenaufzug Tragkraft 300 kg**
Gerüstlastenaufzug zur Ausführung der im Vortext
beschriebenen Sanierungsarbeiten (Dachsanierung und WDVS-Arbeiten) liefern, aufbauen, und wieder abtransportieren.

Tragkraft 300 kg.

Gerüstlastenaufzug inklusive Lieferung und Montage von 10 Etagentoren.

Die Absperrung des Zugangsbereichs zum Aufzug auf Geländeniveau mittels Bauzaunelementen ist in diese Position
mit einzukalkulieren und wird nicht gesondert vergütet..

Der Lastenaufzug darf nicht zur Personenbeförderung genutzt
werden!
Menge: 1,000 St

**01.03.0080 Gebrauchsüberlassung Gerüstlastenaufzug**
Standzeitveränderung für vorbeschriebenen Gerüstlastenaufzug.

Abrechnung pro Stück und Woche.

34,3 Wochen x  1 St =  34,3 StWochen
Menge: 34,300 StWo

**01.03.0090 Gerüsttransportbühne Tragkraft 500/850 kg**
Gerüstaufzug als Transportbühne mit Stahlmast, für max. fünf Personen und Lasten, verzinkt,
Förderhöhe ca. 18,61 m, inklusive Schleppkabel und Bühne mit zwei Beladungs- und einer Entladungsklappe,
einschließlich fünf Stück
Etagentoren,

- Tragfähigkeit max. 500kg für Personen,
- Tragfähigkeit max. 850kg für Lasten
- Hubgeschwindigkeit 12/24m/min
- max. Förderhöhe 100m
bestehend aus:

- Fußteil mit vier Einstellspindeln und Grundmast 2,3 m
- Schlitten mit Antrieb 3,0/6,1kW / 400V/50 Hz und
- geschwindigkeitsabhängiger Fangvorrichtung
- Sicherheitsstop mit akustischem Warnton
- Betriebs- und Notendschalter oben und unten
- Steuerung fest eingebaut, mit Schlüsselschalter
- Arbeitssteckdose 230 V (zugleich Montagesteuerung)
- Überlastabschaltung mit Anzeige
- Endschalteranfahrbügel (1 x Etage und 1 x Not-End)
- Handsteuerung 5 m, steckbar
- Fangprobensteuerung 10 m, steckbar
- Automatik Schmiereinrichtung

liefern, aufbauen und nach Fertigstellung wieder abbauen und abtransportieren.

Die Absperrung des Zugangsbereichs zum Aufzug auf Geländeniveau mittels
Bauzaunelementen ist in diese Position
mit einzukalkulieren und wird nicht gesondert vergütet..
Menge: 1,000 St

**01.03.0100 Gebrauchsüberlassung Gerüsttransportbühne**
Standzeitveränderung für vorbeschriebene Gerüsttransportbühne.

34,3 Wochen x  1 St =  34,3 StWochen

Abrechnung pro Stück und Woche.
Menge: 34,300 StWo

**01.03.0110 Bedienungseinweisung Gerüstlastenaufzug**
Betriebs- und Bedienungseinweisung für die sach- und ordnungsgemäße Nutzung des vorbeschriebenen Lastenaufzugs pro Fremdfirma.

Einweisung inklusive sämtlicher anfallender Lohn- sowie
Fahrtkosten.

Die Abrechnung erfolgt über die Stückzahl der eingewiesenen Firmen.
Menge: 2,000 St

**01.03.0120 Bedienungseinweisung Gerüsttransportbühne**
Betriebs- und Bedienungseinweisung wie in Vorposition beschrieben, jedoch für Gerüsttransportbühne
Menge: 2,000 St

**01.03.0130 Wartung und Instandhaltung Gerüstaufzüge**
Wartung und Instandhaltung vorbeschriebener Gerüstaufzüge in den gesetzlich vorgeschriebenen Intervallen, entsprechend Herstellerangaben, einschließlich
Bereitstellung aller erforderlichen
Schmier- und Betriebsstoffe für die Dauer
der Gesamtmietzeit.

Wartung mindestens einmal im Monat.
Menge: 2,000 St/M

**01.03.0140 Statische Berechnung für Sondergerüste**
*** Pauschalposition
*** Bedarfsposition ohne GB
Soweit erforderlich ist eine statische Berechnung für das Fassadengerüst anzufertigen und nach
Prüfung unaufgefordert der Bauleitung vorzulegen.
Erstellung der statischen Berechnung für Sondergerüste im
Falle der Erfordernis.

Die statische Berechnung ist einschließlich sämtlicher zugehöriger Pläne und Unterlagen in den erforderlichen Ausfertigungen einem zugelassenen
Prüfstatiker zwecks Vergleichsrechnung und Prüfstatik zu übergeben.
Statische Berechnung einschließlich Fertigungs- und Konstruktionszeichnungen für Sonderstahlbaukonsolen, Gitterträger, etc..
Überprüfung der Lasteinleitungsstellen und Mauerwerksfestigkeit, Bemessung der notwendigen Befestigungen und Befestigungsmittel durch den Statiker, die Beschaffung der Baugenehmigung sowie die Erstellung der Abnahmebescheinigungen und aller anfallenden Gebühren und Nebenkosten im Hinblick auf die Gerüststatik.
Menge: 1,000 psch

#### Abschnitt 01.04 Stundenlohnarbeiten

*Hinweis*
Hinweis Stundenlohnarbeiten

Unvorhersehbare, für das Gesamtwerk jedoch erforderliche Stundenlohnarbeiten nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**01.04.0010 Facharbeiter**
*** Stundenlohnarbeiten
Gerüstmonteurstunden eines Facharbeiters, einschließlich aller
Zuschläge und Materialgestellung für die Dauer der
Gesamtstandzeit.
Menge: 10,000 Std

**01.04.0020 Helfer**
*** Stundenlohnarbeiten
Gerüstmonteurstunden eines Helfers, einschließlich aller
Zuschläge und Materialgestellung für die Dauer der
Gesamtstandzeit.
Menge: 10,000 Std

### Bereich 02 Straßenfassaden

#### Abschnitt 02.01 Baustelleneinrichtung

*Hinweis*
Beschriebene Einrichtungen sind für alle Projektbeteiligten Gewerke und Firmen zur Verfügung zu stellen. Die Baustelleneinrichtung beinhaltet die erforderlichen Förder- und Transportanlagen sowie Einrichtungen für Bauwasser und Baustrom. Zuleitungen zu den Verbraucherstellen sind selbständig herzustellen und vorzuhalten.

**02.01.0010 Einholen verkehrsrechtlicher Anordnungen**
*** Bedarfsposition ohne GB
Einholen aller erforderlichen verkehrsrechtlichen Anordnungen und Genehmigungen gemäß RSA 21 sowie § 45 StVO bei der zuständigen Straßenverkehrsbehörde für die Durchführung der Arbeiten.

Inklusive:

Erstellung verkehrsrechtlicher Anträge und Verkehrszeichenpläne
Abstimmung mit Behörden und ggf. Polizei oder Straßenbaulastträger
Einreichung und Einholung aller erforderlichen Genehmigungen
Anpassung bei Änderungen im Bauablauf
Vorhalten aller Bescheide auf der Baustelle

Gerüstan- und -abtransport.
Menge: 1,000 St

**02.01.0020 Einholen Sondernutzungserlaubnis**
*** Bedarfsposition ohne GB
Einholen der erforderlichen Sondernutzungserlaubnis gemäß § 8 Bundesfernstraßengesetz (FStrG) bzw. kommunaler Sondernutzungssatzung für die Inanspruchnahme öffentlichen Straßenraums im Zusammenhang mit der Baustelle.

Inklusive:

Antragstellung bei der zuständigen Behörde
Einreichung erforderlicher Unterlagen und Pläne
Abstimmung mit Ämtern und ggf. Versorgungsbetrieben
Übernahme behördlicher Gebühren gegen Nachweis
Anpassung bei Änderungen im Bauablauf
Vorhalten der Genehmigung auf der Baustelle
Menge: 1,000 St

**02.01.0030 Lieferung Baustellenabsperrung**
*** Bedarfsposition ohne GB
Lieferung, Aufbau und Rückbau der notwendigen Baustellenabsperrung gemäß RSA 21 und ZTV-SA, inkl. aller vorgeschriebenen Einrichtungen zur Sicherung der Arbeitsstelle im öffentlichen Verkehrsraum.

Inklusive:

Absperrgeräte (z. B. Baken, Leitbaken, Absperrschranken)
Verkehrszeichen und Zusatzzeichen gemäß Verkehrszeichenplan
Beleuchtung und Warnleuchten nach Vorschrift
Anpassung bei Bauphasenwechsel
Rückbau nach Abschluss der Maßnahme
Menge: 1,000 St

**02.01.0040 Gebrauchsüberlassung Baustellenabsperrung**
*** Bedarfsposition ohne GB
Laufende Kontrolle, Wartung und Instandhaltung der Baustellenabsperrung gemäß RSA 21 und ZTV-SA über die gesamte Bauzeit hinweg.

Inklusive:

Tägliche Sichtkontrolle und Funktionsprüfung (inkl. Beleuchtung)
Wiederherstellung beschädigter oder verschobener Absperrelemente
Reinigung und Freihalten der Verkehrseinrichtungen
Austausch defekter Teile
Austausch der Batterien für die Beleuchtung
Menge: 1,000 St

**02.01.0050 Bauzaun aus Mobilzaunelementen**
*** Bedarfsposition ohne GB
Liefern, standsicher aufstellen, über die gesamte Ausführungszeit vorhalten und nach Abschluss der Arbeiten vollständig abbauen und abtransportieren eines mobilen Bauzauns zur Absicherung des Baustellenbereichs.

Bauzaunelemente aus verzinktem Metallrahmen mit Drahtgitterfüllung, einschließlich aller erforderlichen Beton- bzw. Kunststofffüße, Verbindungselemente, Sicherungsschellen sowie ggf. erforderlicher Abstützungen.

Zaunhöhe: ca. 2,00 m
Menge: 30,000 m

**02.01.0060 Bauzaun – zusätzliche Vorhaltung**
*** Bedarfsposition ohne GB
Bauzaun – zusätzliche Vorhaltung

Vorhaltung des in der vorherigen Position beschriebenen Bauzauns über die vereinbarte Grundstandzeit hinaus, einschließlich regelmäßiger Kontrolle sowie sämtlicher erforderlicher Maßnahmen zur Aufrechterhaltung der Stand- und Verkehrssicherheit.

Beschädigte, verschobene oder fehlende Zaunelemente, Standfüße, Verbindungselemente und Sicherungen sind unverzüglich instand zu setzen bzw. zu ersetzen.

Abrechnungseinheit: m/Woche
Abgerechnet wird je laufendem Meter Bauzaun und
angefangener Woche.

34,3 Wochen x  30 m  =  1029 mWochen
Menge: 1029,000 mWo

**02.01.0070 Mobiltoilette**
Liefern, aufstellen und Vorhalten einer Chemietoilette als
WC-Kabine gemäß ASR A 4.1, einschließlich
wöchentlicher Reinigung und Entsorgung mit An- und Abfuhr.

Die Bautoiletten sind den am Bau beteiligten Firmen zur Verfügung zu stellen. Aufstellungsort gemäß  Abstimmung mit der Bauleitung.
Menge: 1,000 St

**02.01.0080 Gebrauchsüberlassung Mobiltoilette**
Vorhalten der vorbeschriebenen Toillettenkabine
Menge: 33,000 StWo

**02.01.0090 Baustromanschluss und -verteilerschrank**
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern,
aufstellen, abbauen und abtransportieren, einschl.
erforderlicher
Anschluss- und Zuleitungsverlegungen, Sicherungen, erforderlich werdendem
NH-Verteiler und Anschlussarbeiten.
Kosten für Antragsstellungen
und Meldungen beim zuständigen EVU sind in diese Position miteinzukalkulieren.
Der Baustromanschluss
ist zur Nutzung aller am Projekt beteiligten Gewerke bestimmt.
Menge: 2,000 St

**02.01.0100 Gebrauchsüberlassung Baustromanschluss und -verteilerschrank**
Vorhalten des Baustromverteilerschranks
Menge: 66,000 StWo

**02.01.0110 Bauwasseranschluss und Entnahmestelle**
Herstellung, Vorhaltung, Wartung und Demontage
eines für die einzusetzenden
Maschinen geeigneten
Bauwasseranschlusses mit
Wasserzähleinrichtung und Absperrvorrichtung im Keller.
Einschließlich
Betrieb und Bedienung. Auch für Fremdfirmen nutzbar.
Das zur fachgerechten Herrichtung
notwendige Beauftragen und Vergüten eines Sanitärfachbetriebs,
sind in diese Position einzukalkulieren.

Der Zählerstand ist jeweils bei Aufstellung und Abholung in
Schriftfform mitzuteilen.
Menge: 2,000 St

#### Abschnitt 02.02 Schutzmaßnahmen

**02.02.0010 Fensterstaubschutz mit Folie**
Anbringen, Unterhalten und Beseitigen einer
transparenten Folienabklebung auf Fenster-, Tür- und  Wandöffnungsflächen, zum Schutz  vor Staub und Spritznebeleintrag,

Verschmutzungen an Blend- und Flügelrahmenoberflächen, Glasflächen, etc.

Die Folie soll transparent und nicht farbig sein. Außerdem müssen die Fenster offenbar bleiben

Anzahl: 50 Stück
Menge: 190,000 m²

**02.02.0020 Fensterstoßschutz mit Hartfaserplatten**
*** Bedarfsposition ohne GB
Abdecken und schützen der Fenster sowie anderer, druckempfindlicher Untergründe im Bereich von Stemmarbeiten, temporär, mittels Hartfaserplatten, einschließlich umseitiger Abklebung mit entsprechendem Klebeband und inklusive fachgerechter Entfernung und Entsorgung nach Beendigung der Arbeiten.
Menge: 1,000 m²

#### Abschnitt 02.03 Rückbauarbeiten

**02.03.0010 Rückbau und Entsorgung Fassadenanbauteile und Leuchtreklameschilder**
Im Bereich der Fassade vorhandene Montageelemente sowie die Leuchtreklameschilder der Gewerbeeinheiten einschließlich Aufputzleitungen, Kabelkanälen sowie Anschluss-, Verbindungs- und Befestigungsmaterial fachgerecht abnehmen und demontieren sowie an einem mit der Bauleitung abgestimmten, geeigneten Ort auf dem Grundstück zur späteren Wiedermontage lagern.

Foto abzunehmende Werbeschilder:

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Menge: 2,000 St

**02.03.0020 Rückbau Rolladenvorsatzkästen**
Vorhandene Rollladenvorsatzkästen mit einer Länge von ca. 1,10 und 0,95 m m über der Eingangstür der Gewerbeeinheit einschließlich der Rollladenführungsschienen fachgerecht abnehmen, demontieren und an einem mit der Bauleitung abgestimmten, geeigneten Ort auf dem Grundstück zur späteren Wiedermontage lagern.

Foto abzunehmende Rolladenvorsatzkästen:

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Menge: 2,000 St

**02.03.0030 Rückbau und Entsorgung Gesimsbandabdeckung**
Vorhandene Gesimsbandabdeckungen im Fassadenbereich aus Zinkblech,  Abwicklung bis ca. 300 mm, einschl.
Verbindungs- und Befestigungsmaterialien
demontieren, nach unten transportieren, in Container oder Fahrzeug laden und inkl. Transport- und
Entsorgungskosten  fachgerecht entsorgen.

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Menge: 32,000 m

**02.03.0040 Rückbau und Entsorgung Gesimsbandgurtprofil**
Vorhandenes Ziergesimsband im oberen Fassadenbereich, Ausladung ca. 120-130 mm, flächenbündig mit geeignetem Gerät abtrennen, rückbauen, Schutt nach unten
transportieren, in Container oder Fahrzeug laden
und einschließlich Transport- und Entsorgungskosten fachgerecht entsorgen.

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Menge: 40,000 m

**02.03.0050 Rückbau und Entsorgung Befestigungsteile und Fremdkörper**
In der Fassade vorhandene kleinere Einbauteile und Fremdkörper wie Hausnummern, Hausleuchten, Lampenhalterungen, Schlüsseltresore, Kleinlüfter, Befestigungselemente, Alarmleuchten etc. fachgerecht abnehmen, laden und transportieren sowie entweder fachgerecht entsorgen oder an einem mit der Bauleitung abgestimmten, geeigneten Ort auf dem Grundstück zur späteren Wiedermontage lagern.

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Menge: 10,000 St

**02.03.0060 Rückbau und Entsorgung Fensterbankabdeckungen**
Alte Fensterbankabdeckungen aus Zink- und Aluminiumblech, Abwicklung bis ca. 250 mm,
einschließlich Befestigungmittel und Unterkonstruktion rückbauen, nach unten transportieren, in Container oder Fahrzeug laden und einschließlich Transport- und Entsorgungskosten fachgerecht entsorgen.
Menge: 75,000 m

#### Abschnitt 02.04 Untergrundvorbereitung

**02.04.0010 Untergrundprüfung und Entfernung loser Putzteile**
Vorhandenen Untergrund durch Hammerschlag auf Tragfähigkeit prüfen. Hohlstellen undnicht tragfähige, lose Teile
bis auf den tragfähigen Untergrund mittels
hierzu geeigneter Geräte entfernen.
Schuttmassen aufnehmen, zu Boden transportieren,
in Container oder Fahrzeug
laden und fachgerecht entsorgen inkl. anfallender
Entsorgungskosten.

Anfallendes Material wird Eigentum des AN und ist
entsprechend kommunaler Vorschriften und gesetzlicher
Verordnungen fachgerecht zu entsorgen.
Menge: 495,000 m²

**02.04.0020 Wasserdruckstrahlreinigung**
Anhaftende Verunreinigungen sowie
Ausblühungen, Algen,
Pilze oder Flechten
durch Reinigung des Untergrunds mit Wasserdruckstrahl entfernen.

Auffangen des Waschwassers während der
Fassadenreinigung
sowie Entsorgung
gemäß den am Baustellenort geltenden
behördlichen Bestimmungen. Nachweis über die
ordnungsgemäße Entsorgung ist vorzulegen.

Wasserdruck sowie -temperatur sind
entsprechend an
den Untergrund anzupassen.
Nach Trocknung evtl. vorhandener Waschschleier
ist gründlich fachgerecht zu entfernen.
Menge: 495,000 m²

**02.04.0030 Algen- und Pilzpassivierung**
Nach Abtrocknung des Untergrunds Vorbehandlungsmittel
gegen Befall durch Algen und Pilze mit der Bürste
oder im Flutverfahren gleichmäßig fachgerecht nach Werksvorschrift aufbringen.

Einwirkzeit von
mindestens 24 Stunden zur vollständigen Pilz-
und Keimabtötung
beachten. Bei sehr
starkem Befall kann eine zweite Behandlung
erforderlich werden. Nach der
Algizidbehandlung die
Fläche gut trocknen lassen.

Angeb. Fabr.: '....................................................'
Menge: 495,000 m²

**02.04.0040 Rissaufweitung und -verfüllung**
Risse in vorhandenen Bestandsputzflächen v-förmig
aufweiten, säubern,
lose und hohlliegende Ränder abstoßen,
die Flächen scharf
abfegen, Fugenflanken vornässen,
vorspritzen und mit artgleichem Kalkputzmörtel
oberflächenbündig verfüllen und
Rissverlauf mittels Kellenschnitt nachziehen.
Menge: 20,000 m

**02.04.0050 Putzfehlstellenausbesserung**
Vorhandene Putzfehlstellen mit artgleichem Kalkputz
oder Kalkzementputz
aufputzen, sauber an die Bestandsoberfläche
anarbeiten, ausgebesserte
Bereiche fachgerecht fluatieren und mit
Wasser nachwaschen.

Angeb. Fabr.: '....................................................'
Menge: 90,000 m²

**02.04.0060 Erdarbeiten für den Einbau der Perimeterdämmung**
*** Bedarfsposition ohne GB
Aufnehmen des Erdreichs entlang der Außenwände für den Einbau der Perimeterdämmung. Der Erdaushub erfolgt auf einer Breite von ca. 30 cm und bis zu einer Tiefe von ca. 40 cm. Das Aushubmaterial ist seitlich zwischenzulagern.

Nach Fertigstellung der Sockeldämmung einschließlich des Sperranstrichs ist das zwischengelagerte Erdreich lagenweise wieder einzubauen und fachgerecht zu verdichten.

Falls die Entsorgung von überschüssigem Boden erforderlich wird, ist diese gesondert zu vergüten.
Menge: 23,300 m

**02.04.0070 Sturz- und Laibungsaltputz abtragen**
Altputz im Fensterlaibungs und -sturzbereich
mit geeignetem Gerät
abtragen, anfallenden Schutt aufnehmen
und einschließlich Transport- und Entsorgungskosten fachgerecht entsorgen.

Leibungtiefe ca. 150 mm
Menge: 330,000 m

**02.04.0080 Entfernen nicht tragfähiger Altanstriche**
Alte, abgängige und nicht tragfähige Anstrichschichten maschinell mittels handgeführter Kleingeräte einschließlich Staubabsaugung zur Reduzierung der Staubbelastung vollständig bis auf den tragfähigen Untergrund entfernen.

Der anfallende Bauschutt ist aufzunehmen und gemäß den geltenden gesetzlichen Bestimmungen fachgerecht zu entsorgen.

Putzdicke des Bestands: ca. 10 mm.
Menge: 100,000 m²

**02.04.0090 Altputzflächen bis 30–35 mm abfräsen**
Alte, hohl liegende und nicht tragfähige Außenputzflächen maschinell mittels handgeführter Fräsgeräte einschließlich Staubabsaugung zur Reduzierung der Staubbelastung vollständig bis auf den tragfähigen Untergrund abfräsen.

Das anfallende Fräsgut ist aufzunehmen, abzufahren und einschließlich aller Transport-, Lade- und Entsorgungskosten gemäß den geltenden gesetzlichen Vorschriften fachgerecht zu entsorgen.

Abzutragende Putzschichtdicke: bis ca. 30–35 mm.

Abrechnung: nach bearbeiteter Fläche in m².
Menge: 100,000 m²

**02.04.0100 Schadhaftes Mauerwerk ausbessern**
Vollziegelmauerwerk
nach erfolgtem, mechanischem Altputzabtrag vorbereiten für in Folgepositionen separat beschriebenen Ausgleichsunterputzauftrag.
Ziegelmauerwerk vorab auf lose oder fehlende Mauersteine prüfen und mürben Fugenmörtel ausräumen.
Fehlstellen entsprechend markieren und
nach Erfordernis artgleich
mit Vollmauerziegeln ergänzen.
Anschließend die betroffenen Bereiche fachgerecht mit
Armierungsgewebe verstärken.
Menge: 10,000 m²

**02.04.0110 Ausgleichsunterputz, Putzdicke 10–30 mm**
Nach dem mechanischen Entfernen der nicht tragfähigen Altputzflächen ist auf den vorbereiteten Untergrund aus Vollziegelmauerwerk ein mineralischer Kalkzement-Porengrundputz der Druckfestigkeitsklasse CS II gemäß DIN EN 998-1 einschließlich systemeigenem Haftvorspritz fachgerecht aufzubringen.

Der Unterputz dient zum Ausgleich von Unebenheiten und ist entsprechend den Anforderungen der DIN 18202 lot- und fluchtgerecht herzustellen. Die Oberfläche ist für die nachfolgenden Arbeiten mit einem Besen aufzurauen.

Putzdicke: ca. 10–30 mm

Die tatsächlich ausgeführten Putzdicken sind bei der Wahl der Dübellängen für das Wärmedämmverbundsystem zu berücksichtigen.

Abrechnung: nach m² der bearbeiteten Fläche.

Angeb. Fabr.: '....................................................'
Menge: 120,000 m²

**02.04.0120 Grundierung und Untergrundfestigung**
Untergrundvorbehandlung mit gebrauchsfertigem
Grundier- und Festigungsmittel.
Saugende, mehlende oder absandende Untergründe im trockenen
Zustand mit mit der Bürste, Rolle oder im
Flutverfahren nass in nass nach Werksvorschrift grundieren.
Angeb. Fabr.: '....................................................'
Menge: 495,000 m²

#### Abschnitt 02.05 Wärmedämmung

*Hinweis*
Die für die luftdichten Bauteilanschlussausbildungen jeweils erforderlichen Dichtbandgrößen sind nicht separat aufgeführt und vom Bieter eigenverantwortlich entsprechend der Einbausituation zu wählen und in die Einheitspreise einzukalkulieren.

**02.05.0010 Statische Berechnung nach DIN EN 1991-1-4**
*** Pauschalposition
Statische Berechnung und Erstellung des objektspezifisch, für den vorhandenen Untergrund und gewähltem Wärmedämmverbundsystem
anzufertigenden, erforderlichen Nachweis und Windlastberechnung
mit statisch
relevanten Verdübelung
des beschriebenen
Wärmedämmverbundsystems

- nach DIN EN 1991-1-4 1055-4 mit
- Dübelbemessung und
- Befestigungsschema
- Straßenseite + Hofseite
Menge: 1,000 psch

**02.05.0020 Dübelauszugsversuche**
*** Pauschalposition
*** Bedarfsposition ohne GB
Zur Überprüfung der Tragfähigkeit sind mindestens fünf
Ausziehversuche
mit zentrischer Belastung
durchzuführen. Die
Durchführung und Auswertung der
Versuche hat durch eine amtliche
Prüfstelle oder unter
Aufsicht der Bauleitung zu erfolgen. Der schriftliche
Versuchsbericht ist GSPart
mit folgenden Mindestangaben
zu übergeben:

- Bauwerk und Bauherr
- Datum und Ort der Versuche
- Temperatur
- Firma (Dübelmontage)
- Prüfgerät
- Ergebnisse der Versuche
- Prüfung durchgeführt/beaufsichtigt von:
- Unterschrift

- Straßenseite + Hofseite
Menge: 1,000 psch

**02.05.0030 Sockelabschluss mit Aluminiumsteckprofil**
Sockelprofil aus Aluminium als unteren Abschluss liefern und
fachgerecht montieren. Die
Befestigung erfolgt systemgemäß mit bauaufsichtlich zugelassenen Nageldübeln
im Abstand von maximal ca. 30 cm.
Untergrundtoleranzen sind mit systemeigenen Unterlagsscheiben entsprechend
auszugleichen.

Die Profilverbindung untereinander erfolgt mit systemzugehörigen Horizontalstoßverbindern.
Außenecken sind mit Gehrungsschnitt auszubilden.

Sockelabschlussprofil einschließlich Horizontalverbinder, Aufsteckprofil gemäß Armierungsputzstärke
sowie luftdichtem Anschluss mit vorkomprimiertem
Fugendichtband zwischen Profil und Untergrund liefern und inklusive Verbindungs- und
Befestigungsmittel fluchtrecht einbauen.

Sockelprofilleiste Ausladung ca. 170 mm
Menge: 24,000 m

**02.05.0040 Sockelabschluss Bereich Steildachwandanschluss (?)**
Sockelabschluss wie vor beschrieben, jedoch auf der Profilunterseite mit zusätzlichem, vorkomprimiertem Dichtbandeinbau zum
luftdichten Anschluss auf das zuvor vom Dachdecker hergestellte Z-Anschlussblech aus Titanzink.

Ausführung im Bereich der an die Wärmedämmfassade anschließenden,
ca. 48° und 10° geneigten
Steil- und Schrägdachflächen,
einschließlich entsprechender Zuschnitte in Übergängen, Neigungswechseln, etc.
Menge: 24,000 m

**02.05.0050 Wärmedämmung im Sockelbereich, d = 160 mm**
Wärmedämmung im Sockelbereich mit Perimeter-/Sockeldämmplatten aus Polystyrol-Hartschaum gemäß DIN EN 13164 (XPS) bzw. systemzugelassenen Sockeldämmplatten für den erdberührten Bereich, Kantenausführung stumpf, Plattendicke 160 mm.

Bemessungswert der Wärmeleitfähigkeit: λ = 0,035 W/(m·K).

Die Dämmplatten sind systemgerecht nach Herstellervorgaben auf den vorbereiteten Untergrund vollflächig bzw. im systemzulässigen Klebeverfahren dauerhaft zu verkleben. Die Verlegung erfolgt fugenfrei und im Verband.

Die Sockeldämmung ist mindestens 30 cm über der fertigen Geländeoberkante (GOK) sowie in den rückwärtigen Fassadenbereichen bis ca. 50 cm unterhalb der GOK auszuführen. Im Bereich der Straßenfassade erfolgt die Ausführung ausschließlich oberhalb der Geländeoberkante entsprechend den Planunterlagen.

Alle erforderlichen Zuschnitte, Eckausbildungen, Anschlüsse, Klebemörtel sowie sämtliche Befestigungs- und Hilfsmittel sind in den Einheitspreis einzukalkulieren.

Abrechnung: nach tatsächlich eingebauter Dämmfläche in m².

Straßenseite: 24,0 × 0,80 = 19,20 m²

Angeb. Fabr.: '....................................................'
Menge: 19,200 m²

**02.05.0060 Sockeldämmung im Balkonbereich mit PIR-/PUR-Hartschaumplatten, d = 100 mm (Loggien)**
Liefern und fachgerechtes Montieren von PIR-/PUR-Hartschaumdämmplatten mit beidseitiger Deckschicht, Dämmstoffdicke 100 mm, zur Wärmedämmung des Sockel- und Spritzwasserbereichs an den Wandflächen offener Balkone gemäß den Vorgaben des zugelassenen Wärmedämmverbundsystems.

Ausführung einschließlich:

Untergrundprüfung und erforderlicher Untergrundvorbereitung,
vollflächiger Verklebung gemäß Herstellervorgaben,
Ausbildung sämtlicher Zuschnitte und Passstücke,
lot- und fluchtgerechter Verlegung,
Ausbildung aller Eck-, Anschluss- und Übergangsbereiche,
fachgerechtem Anschluss an die Balkonabdichtung sowie an angrenzende Bauteile,
Einbindung in das vorhandene Wärmedämmverbundsystem,
einschließlich aller erforderlichen Klebe-, Anschluss-, Befestigungs- und Nebenleistungen gemäß VOB/C DIN 18345 sowie den Herstellervorgaben.

Die Sockeldämmung ist im Spritzwasserbereich mindestens 30 cm über Oberkante Balkonbelag auszuführen.

Dämmstoff: PIR-/PUR-Hartschaumplatte
Dämmstoffdicke: 100 mm
Bemessungswert der Wärmeleitfähigkeit: λ ≤ 0,026 W/(m·K)

Abrechnungseinheit: m²
Menge: 18,000 m²

**02.05.0070 10mm Mehr- oder Minderstärke Sockeldämmplatte 035 PW**
*** Bedarfsposition ohne GB
Mehr- oder Minderkosten pro 10 mm Dickenänderung der vorbeschriebenen Wärmedämmplatten.
Menge: 1,000 m²

**02.05.0080 Mechanische Befestigung der Sockeldämmung**
Nach einer Mindeststandzeit von 3 Tagen ist die Haftung der Sockeldämmplatten zum Untergrund zu prüfen. Nicht ausreichend haftende oder lose Dämmplatten sind zu entfernen und gemäß den Herstellervorgaben erneut zu verkleben.

Überstehende Plattenkanten sind planeben zu verschleifen. Der anfallende Schleifstaub ist vollständig zu entfernen.

Die Sockeldämmplatten sind oberhalb des erdberührten Bereichs entsprechend der WDVS-Systemzulassung zusätzlich mechanisch mit bauaufsichtlich zugelassenen Dämmstoffdübeln zu befestigen.

Im erdberührten Bereich sowie bis einschließlich 15 cm oberhalb der fertigen Geländeoberkante (GOK) dürfen keine Dübel gesetzt werden.

Die Anzahl der Dübel, Dübelanordnung sowie Einbindetiefe sind gemäß den Herstellervorgaben und der statischen Erfordernisse auszuführen.

Angeb. Fabr.: '....................................................'
Menge: 7,000 m²

**02.05.0090 Abdichtungsanstrich**
Liefern und fachgerecht ausführen eines zweimaligen Feuchteschutzanstrichs im Sockelbereich des Wärmedämmverbundsystems.

Ausführung im Unterbodeneinbindungs- und Spritzwasserbereich von der Unterkante der Sockeldämmung bis ca. 50 mm über Oberkante Gelände. Der Feuchteschutzanstrich ist systemgerecht auf den vorbereiteten Untergrund aufzubringen und gemäß den Herstellervorgaben auszuführen.

Einschließlich:

Untergrundprüfung und erforderlicher Untergrundvorbereitung,
zweimaligem Auftrag des Feuchteschutzanstrichs,
Ausbildung sämtlicher Anschlüsse, Ecken, Kanten und Übergänge,
aller erforderlichen Zuschnitte und Nebenarbeiten,
Materiallieferung, Schutzmaßnahmen sowie vollständiger Ausführung gemäß den anerkannten Regeln der Technik, DIN 18345 sowie den Vorgaben des WDVS-Systemherstellers.

H:ca. 0,5 m

Abrechnungseinheit: m²
Menge: 12,000 m²

**02.05.0100 Übergangsspachtelung zwischen Sockel- und Fassadendämmung**
Liefern und fachgerecht ausführen der Übergangsausbildung zwischen Sockeldämmplatten und Fassadendämmplatten des Wärmedämmverbundsystems gemäß den Vorgaben des Systemherstellers.

Mineralwolle-Fassadendämmplatten bündig und fugenfrei an die Sockeldämmplatten anschließen. Herstellung einer systemgerechten Armierungsschicht einschließlich zusätzlicher Verstärkung der Stoßfuge durch Einbettung eines mindestens 50 mm breiten Gewebestreifens aus systemzugehörigem alkaliresistentem Glasfasergewebe.

Einschließlich:

Untergrundprüfung und erforderlicher Vorarbeiten,
lot- und fluchtgerechter Ausbildung des Übergangs,
Schließen aller Stoßfugen,
Ausbildung sämtlicher Eck-, Anschluss- und Übergangsbereiche,
Einbettung des zusätzlichen Gewebestreifens im Bereich des Materialwechsels,
aller erforderlichen Zuschnitte, Nebenleistungen sowie Materiallieferungen,
Ausführung gemäß DIN 18345, den anerkannten Regeln der Technik sowie den Vorgaben des WDVS-Systemherstellers.

Abrechnungseinheit: m
Menge: 24,000 m

**02.05.0110 Fassadendämmplatte 1200x400mm MW 035 WAP-zh 160mm**
Wärmedämmung der Fassade, zugelassen im System mit keramischem Oberbelag, mit
druckfester Steinwolle-Dämmplatte nach DIN EN 13162 mit beidseitiger Haftbeschichtung,

- Format 120 x 40 cm
- Plattendicke 160 mm
- beidseitig beschichtet
- MW nach DIN EN 13162
- Mindestabreißfestigkeit ≥ 7,5 kN/qm
- nicht brennbar A1 nach DIN EN 13501-1
- Bemessungswert der Wärmeleitfähigkeit 0,035 W/mK

liefern und mit systemzugehöriger,
hydraulisch abbindender, zementärer Klebe- und Armierungsmasse
nach Herstellervorschrift, von unten nach
oben, dichtgestoßen und fugenfrei im Verband
gesetzt ankleben
und mittels Richtlatte andrücken.

Das Verkleben der Platten erfolgt im im Wulst-Punkt-Verfahren

Es ist zu beachten,
dass mind. 40 % der
Plattenoberflächen verklebt sind und keine
Klebemasse in die Fugenzwischenräume gelangt.

Nicht zu vermeidende Plattenstoßfugen < 5 mm sind mit systemzugehörigem Füllschaum zu verfüllen.
Fugen über 5 mm sind mit Mineralwolledämmstoffstreifen dicht zu schließen.
Es ist stets die gesamte Fugentiefe
mit Dämmstoff auszufüllen.

Angeb. Fabr.: '....................................................'
Menge: 345,000 m²

**02.05.0120 10mm Mehr- oder Minderstärke Fassadendämmplatte MW 035**
*** Bedarfsposition ohne GB
Mehr- oder Minderkosten pro 10 mm Dickenänderung der vorbeschriebenen Wärmedämmplatten.
Menge: 345,000 m²

**02.05.0130 Fassadendämmplatten MW 035 WAP-zh, Deckenuntersichten, d = 100 mm**
Wärmedämmung der Deckenuntersichten im Bereich von Loggien und Balkonen, zugelassen im WDVS-System mit keramischem Oberbelag, aus druckfester Steinwolle-Dämmplatte nach DIN EN 13162 mit beidseitiger Haftbeschichtung.

Technische Anforderungen:

Format: 1.200 × 400 mm
Plattendicke: 100 mm
beidseitig beschichtet
Mineralwolle nach DIN EN 13162
Mindestabreißfestigkeit ≥ 7,5 kN/m²
Baustoffklasse A1 – nicht brennbar nach DIN EN 13501-1
Bemessungswert der Wärmeleitfähigkeit λ = 0,035 W/(m·K)

Liefern und fachgerecht montieren der Dämmplatten an den Deckenuntersichten gemäß den Vorgaben des WDVS-Systemherstellers.

Die Dämmplatten sind mit einer systemzugehörigen hydraulisch abbindenden, zementären Klebe- und Armierungsmasse vollflächig zu verkleben und zusätzlich mit systemzugelassenen WDVS-Dübeln mechanisch zu befestigen. Die Verlegung erfolgt dicht gestoßen, fugenfrei und im Verband. Die Platten sind flucht- und höhengerecht auszurichten und mittels Richtlatte anzudrücken.

Nicht vermeidbare Plattenstoßfugen < 5 mm sind mit systemzugehörigem Mineralwolle-Füllschaum zu schließen. Fugen > 5 mm sind mit passgenauen Mineralwollestreifen vollständig über die gesamte Fugentiefe auszufüllen.

Einschließlich:

aller Zuschnitte und Passstücke,
Ausbildung sämtlicher Anschlüsse, Ecken und Randbereiche,
erforderlicher Befestigungsmittel,
aller Nebenleistungen,
Ausführung gemäß DIN 18345, DIN EN 13162, den Herstellervorgaben sowie den anerkannten Regeln der Technik.

Angeb. Fabr.: ...........................................................

Abrechnungseinheit: m²
Menge: 9,000 m²

**02.05.0140 10 mm Mehr- oder Minderstärke – Mineralwolle-Dämmplatten für Deckenuntersichten**
*** Bedarfsposition ohne GB
Mehr- oder Minderpreis für jede Änderung der ausgeschriebenen Dämmstoffdicke um 10 mm gegenüber der Grundposition für die Wärmedämmung der Deckenuntersichten.
Menge: 9,000 m²

**02.05.0150 PUR/PIR-Dämmplatten 120 mm – Loggienbereich**
Wärmedämmung der Wandflächen im Loggienbereich mit hochleistungsfähigen PUR/PIR-Hartschaumdämmplatten, zugelassen für den Einsatz im Wärmedämmverbundsystem gemäß den Vorgaben des Systemherstellers.

Technische Anforderungen:

Format: 800 × 625 mm
Plattendicke: 120 mm
PUR/PIR-Hartschaum gemäß DIN EN 13165
Bemessungswert der Wärmeleitfähigkeit λ ≤ 0,026 W/(m·K)
Druckfest und formstabil
Für den Einsatz im Wärmedämmverbundsystem zugelassen
Geeignet für den Einsatz im Loggienbereich

Liefern und fachgerecht montieren der Dämmplatten mit systemzugehöriger, hydraulisch abbindender Klebe- und Armierungsmasse gemäß den Vorgaben des WDVS-Systemherstellers.

Die Dämmplatten sind im Loggienbereich von unten nach oben dicht gestoßen, fugenfrei und im Verband zu verlegen, lot- und fluchtgerecht auszurichten und mittels Richtlatte anzudrücken.

Die Verklebung erfolgt im Wulst-Punkt-Verfahren. Dabei ist sicherzustellen, dass mindestens 40 % der Plattenoberfläche mit Klebemörtel benetzt sind und keine Klebemasse in die Plattenfugen gelangt.

Nicht zu vermeidende Plattenstoßfugen < 5 mm sind mit systemzugehörigem PUR-Füllschaum zu schließen. Fugen > 5 mm sind mit passgenauen PUR/PIR-Dämmstoffstreifen vollständig und über die gesamte Fugentiefe auszufüllen.

Einschließlich:

aller erforderlichen Zuschnitte und Passstücke,
Ausbildung sämtlicher Eck-, Anschluss- und Übergangsbereiche,
Anschlüsse an Fenster-, Tür- und Deckenuntersichten,
Ausführung im Bereich der Loggien einschließlich Leibungen, Brüstungen und Stürze,
Materiallieferung, Transport, Schutzmaßnahmen sowie aller erforderlichen Nebenleistungen,
Ausführung gemäß DIN 18345, DIN EN 13165, den anerkannten Regeln der Technik sowie den Vorgaben des WDVS-Systemherstellers.

Angeb. Fabr.: ...........................................................
Menge: 115,000 m²

**02.05.0160 10 mm Mehr- oder Minderstärke PUR/PIR-Dämmplatten – Loggienbereich**
*** Bedarfsposition ohne GB
Mehr- oder Minderpreis für jede Änderung der ausgeschriebenen Dämmstoffdicke um 10 mm gegenüber der Grundposition PUR/PIR-Hartschaumdämmplatten im Loggienbereich.
Menge: 115,000 m²

**02.05.0170 Mechanische Befestigung der Dämmplatten (MiWo, PUR/PIR und EPS)**
Nach ausreichender Standzeit der Verklebung ist die Haftung der Dämmplatten auf dem Untergrund zu prüfen. Nicht ausreichend haftende Dämmplatten sind zu entfernen und fachgerecht neu zu verkleben.

Anschließend sind die Dämmplatten entsprechend der Windlastberechnung, Dübelbemessung und den Vorgaben des WDVS-Systemherstellers mechanisch zu befestigen.

Ausführung mit bauaufsichtlich zugelassenen WDVS-Schraubdübeln einschließlich systemzugehöriger Dämmstoffstopfen bzw. Verschlusselemente. Die Dübel sind vertieft einzubauen und flächenbündig mit systemzugehörigen Dämmstoffstopfen zu verschließen.

Leistungsumfang einschließlich:

Dübellieferung,
Bohren,
Setzen der Dübel,
Verschließen der Dübellöcher,
aller Nebenleistungen.

Technische Anforderungen:

Dübellänge entsprechend Dämmstoffdicke und Untergrund
Dübelanzahl gemäß Windlast- und Dübelbemessung
Verankerung gemäß ETA/Zulassung
Verankerungsuntergrund: Vollziegelmauerwerk

Abrechnungseinheit: m²
Menge: 115,000 m²

**02.05.0180 Zulage für Schnitte und Anarbeitung der Dämmplatten**
Zulage zu den Positionen „Fassadendämmplatten“ für das fachgerechte Zuschneiden, Anarbeiten und Einpassen der Dämmplatten im Bereich von Öffnungen, Anschlüssen und angrenzenden Bauteilen.

Die Leistung umfasst insbesondere:

Fenster- und Türlaibungen,
Rundbogenfenster und Rundbogentüren,
Stürze und Brüstungen,
Gebäudeecken und Außenecken,
Anschlüsse an Gesimse, Dachflächen und Attiken,
Anschlüsse an Sockel- und Loggienbereiche,
Vorsprünge, Rücksprünge sowie sämtliche erforderlichen Pass- und Formstücke.

Einschließlich aller erforderlichen Zuschnitte, Materialverluste, Nebenarbeiten und Mehraufwendungen für eine fach- und systemgerechte Ausführung gemäß DIN 18345 und den Vorgaben des WDVS-Systemherstellers.

Abrechnungseinheit: m² Dämmfläche
Menge: 115,000 m²

**02.05.0190 Zulage Deckenflächen – Deckenuntersichten Loggien und Balkone**
Zulage zu den vorbeschriebenen Dämmarbeiten an Deckenuntersichten für den erhöhten Montageaufwand an horizontalen bzw. über Kopf auszuführenden Flächen.

Ausführung an den Unterseiten von Balkonen, Erkern und Loggien einschließlich aller erforderlichen Nebenleistungen.

Die Leistung umfasst insbesondere:

Über-Kopf-Montage der Dämmplatten,
erhöhten Aufwand für das lot- und fluchtgerechte Ausrichten,
vollflächige Verklebung,
zusätzliche mechanische Befestigung gemäß Systemzulassung,
Zuschnitte und Passstücke,
Ausbildung sämtlicher Anschlüsse und Randbereiche,
alle erforderlichen Hilfsarbeiten für eine fach- und systemgerechte Ausführung
Menge: 9,000 m²

**02.05.0200 Dämmstoffplatten rückseitig ausklinken und anpassen (PRÜFEN)**
Herstellen von rückseitigen Aussparungen, Ausklinkungen und Anpassungen an den Dämmstoffplatten zur Aufnahme vorhandener Bauteile, Unebenheiten und Fassadenprofilierungen.

Die Leistung umfasst insbesondere:

rückseitiges Ausklinken und Zurückschneiden der Dämmstoffplatten,
Anpassung im Bereich vorstehender Traufgesimse, Gesimse, Vorsprünge und sonstiger Fassadenprofile,
Anpassung an vorhandene Unebenheiten des Untergrundes,
Herstellung passgenauer Aussparungen nach örtlichem Aufmaß,
Ausführung ausschließlich nach vorheriger Abstimmung mit der Bauleitung.

Einschließlich:

Aufnahme des anfallenden Verschnittmaterials,
Verladen, Transport und fachgerechte Entsorgung des Abbruch- und Verschnittmaterials,
aller erforderlichen Nebenleistungen für eine fach- und systemgerechte Ausführung gemäß DIN 18345 sowie den Vorgaben des WDVS-Systemherstellers.

Abrechnungseinheit: m²
Menge: 35,000 m²

**02.05.0210 Laibungsdämmplatten aus Mineralwolle 035, d = 20 mm**
Liefern und fachgerecht montieren von vorkonfektionierten Laibungs- und Sturzdämmplatten aus Mineralwolle WLS 035, Dicke 20 mm, zur wärmebrückenreduzierten Ausbildung von Fenster- und Türlaibungen im Bereich des Wärmedämm-Verbundsystems (WDVS).

Die Dämmplatten müssen werkseitig einseitig mit einer Armierungsschicht versehen sein und über einen integrierten Gewebeeckwinkel zum systemgerechten Anschluss an die Fassadendämmung verfügen. Sturzdämmplatten sind zusätzlich mit einem integrierten Tropfkantenprofil auszuführen.

Die Ausführung umfasst insbesondere:

Lieferung sämtlicher Materialien,
Untergrundprüfung und erforderliche Untergrundvorbereitung,
Verklebung mit systemzugelassenem mineralischem Klebemörtel gemäß Herstellervorschriften,
lot- und fluchtgerechtes Ausrichten,
Ausbildung sämtlicher Eck-, Anschluss- und Übergangsbereiche,
sämtliche Zuschnitt-, Anpassungs- und Verschnittarbeiten,
Einhaltung aller systembedingten Anforderungen des WDVS-Herstellers.

Dämmstoff:

Mineralwolle (MW)
Wärmeleitstufe (WLS): 035
Dämmstoffdicke: 20 mm
Laibungstiefe: ca. 300 mm

Die Position ist einschließlich aller Nebenleistungen, Befestigungsmittel, Hilfsstoffe sowie aller für eine vollständige und mangelfreie Ausführung erforderlichen Arbeiten zu kalkulieren.

Abrechnungseinheit: lfm
Menge: 330,000 m

**02.05.0220 10mm Mehr- oder Minderstärke Laibungsdämmung MW 035**
*** Bedarfsposition ohne GB
Mehr- oder Minderkosten pro 10 mm Dickenänderung der vorbeschriebenen Wärmedämmplatten.
Menge: 1,000 m

**02.05.0230 Fensterbank-Unterkonstruktionskeilplatte aus Mineralwolle**
Liefern und fachgerechtes Montieren von vorkonfektionierten Fensterbank-Unterkonstruktionskeilplatten aus hochverdichteter Mineralwolle als Unterbau für Außenfensterbänke im Bereich eines Wärmedämm-Verbundsystems (WDVS).

Die Unterkonstruktionskeilplatten sind mit einer ca. 5° geneigten Oberseite, einer wasserdichten Kaschierung sowie einer integrierten Gewebeanschlussfahne mit Tropfkantenprofil auszuführen.

Die Leistung umfasst insbesondere:

Lieferung aller erforderlichen Materialien,
Untergrundprüfung und erforderliche Untergrundvorbereitung,
systemgerechtes Verkleben gemäß Herstellervorschriften,
lot- und fluchtgerechtes Ausrichten,
Einbindung in das WDVS-System,
nach Fertigstellung der Armierungsarbeiten umlaufende, dauerhaft wasserdichte Abdichtung im Anschlussbereich zwischen Fenster, Laibung und Fensterbankunterbau mit einem PU-Hybrid-Dichtstoff gemäß Herstellervorgaben,
sämtliche Zuschnitt-, Anpassungs- und Verschnittarbeiten,
alle erforderlichen Nebenleistungen für eine vollständige und funktionsgerechte Ausführung.

Es dürfen ausschließlich PU-Hybrid-Dichtstoffe verwendet werden. Silikon- oder Acryldichtstoffe sind unzulässig.

Technische Anforderungen:

Unterkonstruktionskeil aus hochverdichteter Mineralwolle
Oberseite mit ca. 5° Gefälle
Wasserdichte Kaschierung
Integrierte Gewebeanschlussfahne mit Tropfkantenprofil
Laibungstiefe einschließlich Wärmedämmung: ca. 300 mm

Abrechnungseinheit: lfm
Menge: 60,000 m

**02.05.0240 Luftdichter Anschluss an angrenzende Bauteile**
Herstellen eines dauerhaft luft-, schlagregen- und winddichten Anschlusses des Wärmedämmverbundsystems an angrenzende und einbindende Bauteile mittels UV-beständigem, vorkomprimiertem und seitenflächenimprägniertem Multifunktionsfugendichtband der Beanspruchungsgruppe BG1 oder gleichwertig.

Die Dimensionierung des Fugendichtbandes ist entsprechend der jeweiligen Fugenbreite und den Herstellervorgaben auszuwählen.

Die Leistung umfasst insbesondere die Anschlussausbildung an:

Fenster- und Türrahmen,
Fensterbänke und Fensterbleche einschließlich Endkappen,
Balkon- und Loggienbrüstungen,
Balkon- und Loggienuntersichten,
Dachanschlüsse und Traufen,
Geländer, Halterungen und sonstige Durchdringungen,
angrenzende Bauteile sowie sämtliche erforderlichen Anschluss- und Übergangsbereiche.

Einschließlich:

Reinigung und Vorbereitung der Anschlussflächen,
Zuschneiden und Einbau des Fugendichtbandes,
Ausbildung sämtlicher Eck-, Stoß- und Anschlussbereiche,
aller erforderlichen Nebenleistungen,
Ausführung gemäß DIN 18345, den anerkannten Regeln der Technik sowie den Vorgaben des WDVS-Systemherstellers.

Abrechnungseinheit: lfm
Menge: 350,000 m

#### Abschnitt 02.06 Einbauteile

**02.06.0010 Montagezylinder Ø 125 mm für WDVS**
Liefern und fachgerechtes Montieren von Montagezylindern aus hochverdichtetem Polystyrol zur wärmebrückenarmen Befestigung von Anbauteilen innerhalb eines Wärmedämm-Verbundsystems (WDVS).

Die Montagezylinder sind oberflächenbündig in die Wärmedämmung einzubauen und gemäß den Herstellervorgaben mit mineralischem Klebemörtel dauerhaft zu verkleben. Die angrenzenden Dämmplatten sind passgenau anzuschließen.

Die Leistung umfasst insbesondere:

Lieferung aller erforderlichen Materialien,
Einpassen und oberflächenbündiges Versetzen der Montagezylinder,
Verklebung mit systemzugelassenem mineralischem Klebemörtel,
Zuschneiden und Anarbeiten der angrenzenden Dämmplatten,
Kennzeichnung der Einbauposition für die spätere Montage der Anbauteile,
sämtliche Nebenleistungen einschließlich Verschnitt, Zuschnitt und Anpassungsarbeiten.

Technische Anforderungen:

Material: hochverdichtetes Polystyrol
Rohdichte: ca. 170 kg/m³
Durchmesser: ca. 125 mm
Nutzfläche: ca. 105 mm
Geeignet für WDVS-Dämmstoffdicke: 160 mm
Einbauposition nach Angabe der Bauleitung.

Abrechnungseinheit: Stück (St.)
Menge: 2,000 Stk

**02.06.0020 Rechteckmontageplatte 170x70mm**
Liefern und fachgerechtes Montieren von Montagezylindern aus hochverdichtetem Polystyrol zur wärmebrückenarmen Befestigung von Anbauteilen innerhalb eines Wärmedämm-Verbundsystems (WDVS).

Die Montagezylinder sind oberflächenbündig in die Wärmedämmung einzubauen und gemäß den Herstellervorgaben mit mineralischem Klebemörtel dauerhaft zu verkleben. Die angrenzenden Dämmplatten sind passgenau anzuschließen.

Die Leistung umfasst insbesondere:

Lieferung aller erforderlichen Materialien,
Einpassen und oberflächenbündiges Versetzen der Montagezylinder,
Verklebung mit systemzugelassenem mineralischem Klebemörtel,
Zuschneiden und Anarbeiten der angrenzenden Dämmplatten,
Kennzeichnung der Einbauposition für die spätere Montage der Anbauteile,
sämtliche Nebenleistungen einschließlich Verschnitt, Zuschnitt und Anpassungsarbeiten.

Technische Anforderungen:

Material: hochverdichtetes Polystyrol
Rohdichte: ca. 170 kg/m³
Durchmesser: ca. 125 mm
Nutzfläche: ca. 105 mm
Geeignet für WDVS-Dämmstoffdicke: 160 mm
Einbauposition nach Angabe der Bauleitung.

Abrechnungseinheit: Stück (St.)

Sprechanlagen für Vorderhaus
Menge: 2,000 Stk

**02.06.0030 Dart-Set-Punktbefestigungssystem**
Konstruktives Befestigungssystem als Fassadendübel mit zugehörigem
Montage-Bit, liefern und oberflächenbündig einsetzen und
einschrauben.

Zur einfachen nachträglichen Befestigung leichter bis mittelschwerer
Bauteile wie Rohrschellen, Schildern,
Briefkästen, Anschläge für Fensterläden, Lampen, Fallrohrschellen, Klappladenarretierungen, etc.
- Dübeldurchmesser 8 mm
- Bohrtiefe im Untergrund  ≥ 80 mm
- Für Dämmschichtdicke 160 mm

Montageposition nach Angabe der Bauleitung:

Angeb. Fabr.: '....................................................'
Menge: 4,000 Stk

#### Abschnitt 02.07 Fensterbanksystem

**02.07.0010 Aluminiumaußenfensterbank Ausladung 330mm**
Liefern und fachgerechtes Montieren von Aluminium-Außenfensterbänken für den Einbau in Wärmedämm-Verbundsystemen (WDVS) gemäß den Einbaurichtlinien des Systemherstellers.

Die Fensterbänke sind einschließlich aller erforderlichen Befestigungsmittel, Anschlussprofile und Nebenleistungen fachgerecht einzubauen. Die Fensterbank ist mit einem rückseitigen Abdichtprofil sowie einem unterseitigen Antidröhnband zur Schallreduzierung auszustatten.

Die Befestigung erfolgt mittels systemzugehöriger Fensterbankschrauben einschließlich farblich passender Abdeckkappen.

Bei Fensterbanklängen über 3,00 m sind systemeigene Stoßverbinder entsprechend den Herstellervorgaben einzubauen.

Nicht Bestandteil dieser Position sind:

Aluminium-Endkappen mit integriertem Dichtschuh (gesonderte Position),
Fensterbankhalter (gesonderte Position).

Die Leistung umfasst insbesondere:

Lieferung aller Materialien,
Ausrichten und Montieren der Fensterbank,
Einhaltung des erforderlichen Gefälles nach außen,
fachgerechte Ausbildung sämtlicher Anschlüsse,
sämtliche Zuschnitt-, Anpassungs- und Verschnittarbeiten,
alle erforderlichen Nebenleistungen für eine vollständige und funktionsgerechte Ausführung.

Technische Anforderungen:

Material: Aluminium
Oberfläche: Standard eloxiert
Ausladung: 330 mm
Unterseitiges Antidröhnband
Rückseitiges Abdichtprofil
Fensterbankschrauben einschließlich Abdeckkappen
Stoßverbinder ab Einzellängen > 3,00 m
Einzellängen gemäß Außenelementtypenliste

Abrechnungseinheit: m
Menge: 60,000 m

**02.07.0020 10mm Mehr- oder Minderausladung**
*** Bedarfsposition ohne GB
10mm Mehr- oder Minderlänge der Fensterbankausladung.
Menge: 1,000 m

**02.07.0030 Zulage Endkappen**
Zulage zu vorbeschriebener Aluminiumfensterbank für die Lieferung und Montage systemeigener Endkappen aus Aluminium mit integriertem Dichtschuh.

Zwei Stück je Fensterbank.
Menge: 100,000 St

**02.07.0040 Zulage Klinkerendkappen**
Zulage zu vorbeschriebener Aluminiumfensterbank für die Lieferung und Montage systemeigener Klinkerendkappen aus Aluminium.

Zwei Stück je Fensterbank.
Menge: 100,000 St

**02.07.0050 Zulage Fensterbankhalter**
Zulage zur Position Aluminium-Außenfensterbank für die Lieferung und fachgerechte Montage systemzugehöriger Fensterbankhalter einschließlich aller erforderlichen Befestigungsmittel zur unterseitigen Verankerung der Aluminium-Außenfensterbank im tragenden Außenwandmauerwerk.

Die Fensterbankhalter sind entsprechend den Vorgaben des Fensterbank- und WDVS-Systemherstellers auszuwählen und zu montieren. Die Anzahl und der Abstand der Halter sind entsprechend der Fensterbankausladung, der Fensterbanklänge sowie den statischen Erfordernissen auszuführen.

Die Leistung umfasst insbesondere:

Lieferung der systemzugehörigen Fensterbankhalter,
Lieferung aller Befestigungsmittel,
fachgerechte Montage und Ausrichtung,
unterseitige Verankerung im tragenden Mauerwerk,
passgenaue Einbindung in das Fensterbanksystem,
sämtliche Nebenleistungen für eine vollständige und funktionsgerechte Ausführung.

Abrechnungseinheit: St.
Menge: 100,000 St

#### Abschnitt 02.08 Unterputz

**02.08.0010 Unterputz mit Glasfaserarmierung**
Liefern und fachgerechtes Herstellen einer vollflächigen Armierungsschicht als Unterputz im Wärmedämm-Verbundsystem (WDVS).

Die Armierungsschicht ist aus einem systemzugehörigen, mineralischen, hydroaktiven Armierungsmörtel gemäß DIN EN 998-1 sowie einer alkalibeständigen Glasfaser-Gittermatte herzustellen und nach den Verarbeitungsvorschriften des Systemherstellers auszuführen.

Das Glasfasergewebe ist faltenfrei im oberen Drittel der Armierungsschicht einzubetten. Die Gewebebahnen sind an den Stoßbereichen mindestens 10 cm zu überlappen.

Die Leistung umfasst insbesondere:

Lieferung sämtlicher Materialien,
Anmischen und Aufbringen des Armierungsmörtels,
vollflächiges Einbetten der systemzugehörigen Glasfaser-Gittermatte,
Ausbildung sämtlicher Überlappungen, Anschlüsse und Übergänge,
Herstellung einer ebenen und rissfreien Oberfläche,
sämtliche Nebenleistungen für eine vollständige und fachgerechte Ausführung.

Technische Anforderungen:

Armierungsmörtel: mineralisch, hydroaktiv
Norm: DIN EN 998-1
Kapillare Wasseraufnahme: C ≤ 0,20 kg/m²√min (Klasse W2)
Glasfaser-Gittermatte: Maschenweite ca. 6 × 6 mm
Gewebeüberlappung: mindestens 100 mm
Schichtdicke: ca. 7–10 mm

Abrechnungseinheit: m²
Menge: 495,000 m²

**02.08.0020 Unterputz mit Glasfaserarmierung – Laibungs- und Sturzbereiche**
Liefern und fachgerechtes Herstellen einer Armierungsschicht in den Fenster- und Türlaibungen sowie Sturzbereichen im Rahmen des Wärmedämm-Verbundsystems (WDVS).

Die Ausführung erfolgt entsprechend der Position „Unterputz mit Glasfaserarmierung“ unter Verwendung eines systemzugehörigen mineralischen Armierungsmörtels gemäß DIN EN 998-1 sowie eines alkalibeständigen Glasfasergewebes.

Das Glasfasergewebe ist faltenfrei im oberen Drittel der Armierungsschicht einzubetten. Die Gewebebahnen sind an den Stoßbereichen mindestens 100 mm zu überlappen.

Die Leistung umfasst insbesondere:

Lieferung sämtlicher Materialien,
Herstellen der Armierungsschicht in Laibungs- und Sturzbereichen,
Einbetten des Glasfasergewebes,
Ausbildung sämtlicher Eck-, Anschluss- und Übergangsbereiche,
sämtliche Zuschnitt-, Anpassungs- und Nebenleistungen.

Technische Anforderungen:

Armierungsmörtel gemäß DIN EN 998-1
Alkalibeständiges Glasfasergewebe
Schichtdicke: ca. 7–10 mm
Laibungstiefe: ca. 300 mm

Abrechnungseinheit: lfm
Menge: 330,000 m

**02.08.0030 Zulage Egalisationsspachtelung – Laibungsbereiche**
Zulage zur Position „Unterputz mit Glasfaserarmierung – Laibungs- und Sturzbereiche“ für das Herstellen einer zusätzlichen Egalisationsspachtelung auf der ausgehärteten Armierungsschicht.

Die Egalisationsspachtelung ist ohne Gewebeeinlage aus einem systemzugehörigen mineralischen Feinspachtel gemäß den Verarbeitungsvorschriften des Systemherstellers herzustellen.

Die Leistung umfasst insbesondere:

Lieferung sämtlicher Materialien,
vollflächiges Aufbringen der Egalisationsspachtelung,
Glätten und Egalisieren der Oberfläche,
Herstellung einer ebenen, oberputzfähigen Fläche,
sämtliche Nebenleistungen für eine vollständige und fachgerechte Ausführung.

Die Ausführung erfolgt bei:

Oberputzen mit einer Korngröße < 2 mm,
erhöhten Ebenheitsanforderungen gemäß DIN 18202.

Abrechnungseinheit: m² (Laibungsfläche)
Menge: 50,000 m

**02.08.0040 Zulage verstärkte Armierung – Hartbelagbereich**
Zulage zur Position „Unterputz mit Glasfaserarmierung“ für die Herstellung einer verstärkten Armierung im mechanisch besonders beanspruchten Fassadenbereich.

Vor dem Aufbringen der regulären Systemarmierung ist ein systemzugehöriges Panzergewebe vollflächig in eine erste Lage Armierungsmörtel einzubetten. Anschließend ist die Oberfläche plan abzuspachteln. Nach ausreichender Erhärtung erfolgt die Ausführung der regulären Systemarmierung gemäß der Grundposition.

Die Stoßbereiche des Panzergewebes sind stumpf auszubilden und dürfen nicht überlappt werden.

Die Leistung umfasst insbesondere:

Lieferung sämtlicher Materialien,
vollflächiges Aufbringen einer ersten Lage Armierungsmörtel,
Einbetten des systemzugehörigen Panzergewebes,
planebenes Abspachteln,
Vorbereitung für die nachfolgende Standardarmierung,
sämtliche Nebenleistungen für eine vollständige und fachgerechte Ausführung.

Ausführungsbereich:

Fassadenbereich bis ca. 3,50 m über Geländeoberkante bzw. im Bereich mechanischer Beanspruchung (Hartbelagbereich).

Abrechnungseinheit: m²
Menge: 82,000 m²

**02.08.0050 Zulage Deckenflächen**
Zulage zur Position „Unterputz mit Glasfaserarmierung“ für die Ausführung der Armierungsschicht an Deckenflächen, insbesondere an Loggien sowie Balkon- und Erkerunterseiten.

Die Armierung ist mit systemzugehörigem mineralischem Armierungsmörtel und alkalibeständigem Glasfasergewebe gemäß den Verarbeitungsvorschriften des Systemherstellers herzustellen.

Die Leistung umfasst insbesondere:

Ausführung der Armierung an Deckenuntersichten,
Einbetten des Glasfasergewebes,
Ausbildung sämtlicher Anschlüsse und Übergänge,
sämtliche Nebenleistungen für eine vollständige und fachgerechte Ausführung.

Abrechnungseinheit: m²
Menge: 9,000 m²

**02.08.0060 Diagonalarmierung an Öffnungsecken**
Liefern und fachgerechtes Einbauen von systemzugehörigen Diagonalarmierungen aus alkalibeständigen Glasgewebe-Formteilen an sämtlichen Gebäudeöffnungen im Bereich des Wärmedämm-Verbundsystems (WDVS).

Die Diagonalarmierungen sind vor der vollflächigen Armierung diagonal an allen Ecken von Fenster-, Tür- und sonstigen Fassadenöffnungen vollflächig in den Armierungsmörtel einzubetten und dauerhaft mit der Flächenarmierung zu verbinden.

Die Leistung umfasst insbesondere:

Lieferung der Glasgewebe-Formteile,
Einbetten in den Armierungsmörtel,
fachgerechte Ausrichtung und Einbindung in die Flächenarmierung,
sämtliche Nebenleistungen für eine vollständige und mangelfreie Ausführung.

Technische Anforderungen:

Material: alkalibeständiges Glasfasergewebe
Abmessungen: ca. 330 × 540 mm
Anordnung: diagonal an jeder Öffnungsecke

Abrechnungseinheit: St.
Menge: 206,000 Stk

**02.08.0070 Bauteilanschlussfugenprofil (3D-Anputzleiste)**
Liefern und fachgerechtes Montieren eines zweiteiligen Bauteilanschlussfugenprofils (3D-Anputzleiste) zur Ausbildung schlagregendichter und bewegungsfähiger Anschlüsse zwischen Wärmedämm-Verbundsystem (WDVS) und angrenzenden Bauteilen.

Das Anschlussprofil besteht aus:

Kunststoffprofil,
selbstklebendem Fugendichtband,
integriertem Glasfasergewebe,
abtrennbarer Schutzlasche mit Selbstklebestreifen zum Abkleben der Fenster und Türen während der Putzarbeiten.

Die Profile sind gemäß den Herstellervorgaben lot- und fluchtgerecht an allen Anschlussbereichen einzubauen und dauerhaft mit dem Armierungssystem zu verbinden.

Die Leistung umfasst:

Lieferung sämtlicher Materialien,
Montage der Anschlussprofile,
Anschluss an Fenster- und Türrahmen,
Einbindung des Gewebes in die Armierungsschicht,
sämtliche Zuschnitt-, Anpassungs- und Nebenleistungen.

Abrechnungseinheit: lfm
Menge: 330,000 m

**02.08.0080 Kantenschutzprofil mit Gewebe**
Liefern und fachgerechtes Montieren von systemzugehörigen Gewebe-Eckschutzprofilen als Kantenschutz im Bereich des Wärmedämm-Verbundsystems (WDVS).

Die Eckschutzprofile sind lot- und fluchtgerecht an sämtlichen Außenecken der Fassade, Fenster- und Türlaibungen sowie an Vor- und Rücksprüngen einzubauen und mit dem systemzugehörigen Armierungsmörtel vollflächig zu überdecken. Das integrierte Glasfasergewebe ist fachgerecht in die nachfolgende Armierungsschicht einzubetten.

Die Leistung umfasst insbesondere:

Lieferung sämtlicher Materialien,
Zuschneiden und Anpassen der Profile,
lot- und fluchtgerechte Montage,
Einbettung des Gewebes in die Armierungsschicht,
Ausbildung aller Eck- und Anschlussbereiche,
sämtliche Nebenleistungen für eine vollständige und mangelfreie Ausführung.

Technische Anforderungen:

Eckschutzprofil aus schlagzähem PVC oder Aluminium (systemzugehörig)
Mit integriertem alkalibeständigem Glasfasergewebe

Gebäudeecken,
Fenster- und Türlaibungen,
Vor- und Rücksprüngen,
Erkern, Nischen usw.

Abrechnungseinheit: lfm
Menge: 418,000 m

**02.08.0090 Sturzeckwinkelprofil**
*** Bedarfsposition ohne GB
Liefern und fachgerechtes Montieren von systemzugehörigen Sturzeckwinkelprofilen zur Ausbildung und Verstärkung der waagerechten Außenecken im Bereich von Fenster-, Tür- und sonstigen Maueröffnungen innerhalb eines Wärmedämm-Verbundsystems (WDVS).

Die Sturzeckwinkelprofile sind lot- und fluchtgerecht auszurichten und vollflächig in den systemzugehörigen Armierungsmörtel einzubetten. Das integrierte Glasfasergewebe ist fachgerecht mit der Flächenarmierung zu verbinden.

Die Leistung umfasst insbesondere:

Lieferung sämtlicher Materialien,
Zuschneiden und Anpassen der Profile,
lot- und fluchtgerechte Montage,
vollflächiges Einbetten in den Armierungsmörtel,
Überlappung und Anschluss an die Flächenarmierung gemäß Herstellervorgaben,
sämtliche Nebenleistungen einschließlich Zuschnitt-, Anpassungs- und Verschnittarbeiten.

Technische Anforderungen:

Systemzugehöriges Sturzeckwinkelprofil mit alkalibeständigem Glasfasergewebe
Ausführung gemäß den Verarbeitungsrichtlinien des WDVS-Systemherstellers

Abrechnungseinheit: lfm
Menge: 75,000 m

**02.08.0100 Tropfkantenprofil**
Liefern und fachgerechtes Montieren von systemzugehörigen Tropfkantenprofilen mit integriertem alkalibeständigem Glasfasergewebe zur Ausbildung von Tropfkanten im Bereich eines Wärmedämm-Verbundsystems (WDVS).

Die Tropfkantenprofile sind lot- und fluchtgerecht auszurichten und mit dem integrierten Glasfasergewebe vollflächig in den systemzugehörigen Armierungsmörtel einzubetten. Die Profile sind einschließlich systemzugehöriger Steckverbinder dauerhaft und fachgerecht zu montieren.

Die Leistung umfasst insbesondere:

Lieferung sämtlicher Materialien,
Zuschneiden und Anpassen der Profile,
Einbau einschließlich Steckverbinder,
Einbettung des Gewebes in den Armierungsmörtel,
Herstellung einer geraden und dauerhaft funktionsfähigen Tropfkante,
sämtliche Nebenleistungen für eine vollständige und mangelfreie Ausführung.

Technische Anforderungen:

Tropfkantenprofil aus PVC
Integriertes Glasfasergewebe
Maschenweite ca. 4 × 4 mm
Einschließlich Steckverbinder

Abrechnungseinheit: lfm
Menge: 32,000 m

**02.08.0110 Blechanschlussprofil**
*** Bedarfsposition ohne GB
Lieferung und fachgerechter Einbau eines Anschlussprofils zum sauberen Putzabschluss an Dachrandabdeckungen und Blechverkleidungen.
Menge: 1,000 m

**02.08.0120 Blecheinsteckprofil im Bereich Balkonbrüstungen**
*** Bedarfsposition ohne GB
Liefern und fachgerechtes Montieren von systemzugehörigen Blecheinsteckprofilen zur Aufnahme der aufgekanteten Brüstungsabdeckungsbleche im Bereich von Balkon- und Loggiabrüstungen eines Wärmedämm-Verbundsystems (WDVS).

Die Profile sind lot- und fluchtgerecht auszurichten, dauerhaft zu befestigen und entsprechend den Herstellervorgaben in den systemzugehörigen Armierungsmörtel einzubetten. Die Profile sind so einzubauen, dass ein sauberer und dauerhaft funktionsfähiger Einschub der später montierten Brüstungsabdeckungsbleche gewährleistet ist.

Die Leistung umfasst insbesondere:

Lieferung sämtlicher Materialien,
Zuschneiden und Anpassen der Profile,
fachgerechte Montage einschließlich Ausrichtung,
Einbettung in den Armierungsmörtel,
sämtliche Befestigungs- und Nebenleistungen.

Technische Anforderungen:

Systemzugehöriges Blecheinsteckprofil
Profilbreite passend für Brüstungsbreite ca. 300 mm
Ausführung gemäß Herstellervorgaben

Abrechnungseinheit: m

Loggien und Balkone
Menge: 32,000 m

#### Abschnitt 02.09 Fassadenprofile

*Hinweis*

**02.09.0010 Gesimsbandprofil aus EPS für WDVS**
Liefern und fachgerechtes Montieren eines systemzugehörigen Gesimsbandprofils aus expandiertem Polystyrol-Hartschaum (EPS) mit werksseitiger Quarzsand-/Epoxidharzbeschichtung zur Ausbildung von Fassadengesimsen im Bereich eines Wärmedämm-Verbundsystems (WDVS).

Das Profil ist entsprechend den Herstellervorgaben auf den tragfähigen Untergrund im Floating-Buttering-Verfahren vollflächig zu verkleben und zusätzlich mechanisch mit systemzugehörigen Dübeln zu befestigen. Die Oberseite ist mit einem Gefälle von ca. 5° auszubilden.

Profilstöße und Gehrungsschnitte sind fachgerecht herzustellen. Stoßfugen sind gemäß Herstellervorgaben mit Füllschaum auszubilden und nach Aushärtung mit systemzugehörigem PU-Hybrid-Dichtstoff dauerhaft elastisch zu verschließen sowie mit feinem Quarzsand leicht abzusanden.

Die Leistung umfasst insbesondere:

Lieferung der Fassadenprofile,
Zuschneiden einschließlich Gehrungs- und Eckausbildungen,
vollflächige Verklebung,
mechanische Befestigung,
Ausbildung sämtlicher Profilstöße,
Abdichtungsarbeiten,
sämtliche Befestigungs-, Anschluss-, Verschnitt- und Nebenleistungen.

Abmessungen:

Höhe: ca. 150 mm
Breite oben: ca. 60 mm
Breite unten: ca. 30 mm
Oberseite mit ca. 5° Gefälle

Hinweis:
Der Endbeschichtungs- bzw. Anstrichaufbau ist in einer gesonderten Position beschrieben.

Abrechnungseinheit: lfm

Profilvorgabe:

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
Verschnitt sowie Gehrungsschnitte im Außen- und Inneneckbereich sind in diese Position mit
einzukalkulieren.
Die Abrechnung erfolgt über das Längenmaß im fix und fertig eingebauten Zustand.

Angeb. Fabr.: '....................................................'

Über EG: 25m, Dachgesmims: 25,6m,Schweifgiebel: 8m
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Menge: 56,000 m

**02.09.0020 Fassadenprofile – Lisenenflachprofil**
Liefern und fachgerechtes Montieren von systemzugehörigen Lisenenflachprofilen aus expandiertem Polystyrol-Hartschaum (EPS) mit werksseitiger Quarzsand-/Epoxidharzbeschichtung zur Ausbildung vertikaler Fassadengliederungen (Lisenen) im Bereich eines Wärmedämm-Verbundsystems (WDVS).

Die Profile sind entsprechend den Herstellervorgaben auf den tragfähigen Untergrund im Floating-Buttering-Verfahren vollflächig zu verkleben und, soweit erforderlich, zusätzlich mechanisch mit systemzugehörigen Befestigungsmitteln zu sichern. Profilstöße und Anschlüsse sind fachgerecht auszuführen.

Die Leistung umfasst:

Lieferung der Profile,
Zuschneiden und Anpassen,
vollflächige Verklebung,
erforderliche mechanische Befestigung,
Ausbildung sämtlicher Stoß-, Eck- und Anschlussbereiche,
sämtliche Befestigungs-, Verschnitt- und Nebenleistungen.

Profilabmessungen:

Breite: ca. 100–120 mm
Dicke: ca. 20–30 mm
Gerade Profilkante

Einbauort:

Senkrechter Einbau im Bereich der Obergeschossfenster der Straßenfassade gemäß Fassadenansichten und Detailplanung.

Abrechnungseinheit: lfm
Menge: 330,000 m

**02.09.0030 Zulage Schlusssteine**
*** Bedarfsposition ohne GB
Zulage zu vorbeschriebenem Flachprofil für
Lieferung und fenstersturzmittigen Einbau von Schlusssteinprofilen
gemäß Bestandsvorlage, einschließlich Flachprofillzuschnitt und Einpassung.
Profilvorgabe :
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
- Höhe ca. 200 mm
- Breite oben ca. 180 mm
- Breite unten ca. 150 mm
Menge: 60,000 St

#### Abschnitt 02.10 Oberputz

**02.10.0010 Mineralischer Oberputz als Rauputz, 3 mm**
Liefern und fachgerechtes Aufbringen eines mineralischen Oberputzes als Deck-, Ober- bzw. Edelputz auf das vollständig ausgehärtete Armierungssystem eines Wärmedämm-Verbundsystems (WDVS).

Der Oberputz ist als strukturierter Rauputz mit einer Korngröße von 3 mm gleichmäßig aufzuziehen und entsprechend der gewählten Oberflächenstruktur fachgerecht zu strukturieren.

Materialeigenschaften:

Mineralischer Oberputz nach DIN EN 998-1
Hydrophil-hydrophober, hydroaktiver Putzmörtel
Kapillare Wasseraufnahme W2 nach DIN EN 998-1 (C ≤ 0,20 kg/m²·min^0,5)
Hohe Wasserdampfdurchlässigkeit
Optimierte Feuchteaufnahme, -speicherung und -abgabe
Geeignet für das ausgeschriebene WDVS-System

Ausführung:

Korngröße: 3 mm
Struktur: Rauputz
Farbton: Preisgruppe I gemäß Herstellerfarbtonkarte
Ausführung nach den Verarbeitungsrichtlinien des Systemherstellers

Die Leistung umfasst:

Lieferung sämtlicher Materialien,
Anmischen und Aufbringen des Oberputzes,
Strukturierung der Oberfläche,
Schutz angrenzender Bauteile,
sämtliche Nebenleistungen für eine vollständige und mangelfreie Ausführung.

Fabrikat/System: ..................................................................

Abrechnungseinheit: m²
Menge: 450,000 m²

**02.10.0020 Mineralischer Oberputz – Laibungen und Stürze**
Liefern und fachgerechtes Aufbringen eines mineralischen Oberputzes auf die Laibungs- und Sturzflächen des Wärmedämm-Verbundsystems (WDVS).

Die Ausführung erfolgt als fein strukturierter Glattputz, abgestimmt auf den Oberputz der Fassadenflächen. Der Oberputz ist gleichmäßig aufzutragen und zu glätten, sodass eine ebene, geschlossene und optisch einwandfreie Oberfläche entsteht.

Materialeigenschaften:

Mineralischer Oberputz nach DIN EN 998-1
Hydrophil-hydrophober, hydroaktiver Putzmörtel
Kapillare Wasseraufnahme W2 nach DIN EN 998-1
Hohe Wasserdampfdurchlässigkeit
Geeignet für das ausgeschriebene WDVS-System

Ausführung:

Oberfläche: Glattputz
Farbton entsprechend der Fassadenfläche (Preisgruppe I)
Laibungstiefe: ca. 300 mm
Ausführung gemäß den Verarbeitungsrichtlinien des WDVS-Systemherstellers

Die Leistung umfasst:

Lieferung sämtlicher Materialien,
Aufbringen und Glätten des Oberputzes,
Ausbildung aller Anschlüsse an Fenster- und Türrahmen,
sämtliche Nebenleistungen für eine vollständige und mangelfreie Ausführung.

Abrechnungseinheit: m²
Menge: 330,000 m

**02.10.0030 Zulage Deckenflächen**
Zulage für die Ausführung des Oberputzes im Bereich der Deckenflächen Loggien sowie auf Balkon- und Erkerunterseiten.
Menge: 9,000 m²

#### Abschnitt 02.11 Anstrich

**02.11.0010 Zweifacher Fassadenanstrich mit Kieselsol-Silikatfarbe, Preisgruppe I**
Liefern und fachgerechtes Aufbringen eines zweifachen, deckenden Fassadenanstrichs auf den vollständig ausgehärteten mineralischen Oberputz des Wärmedämm-Verbundsystems (WDVS).

Die Beschichtung ist mit einer systemzugehörigen, hydrophilen Kieselsol-Silikatfarbe ohne biozide Filmschutzmittel gemäß den Verarbeitungsrichtlinien des Systemherstellers auszuführen.

Materialeigenschaften:

Kieselsol-Silikatfarbe
Matt
Farbton: Preisgruppe I
Frei von Bioziden (Filmschutz)
Hydrophile, hydroaktive Oberfläche
Wasserdurchlässigkeitsrate: w > 1,0 kg/(m²·h^0,5) nach DIN EN 1062-3
Wasserdampfdiffusionswiderstand: sd ≤ 0,01 m, Klasse V1 nach DIN EN ISO 7783
Brandverhalten: A2-s1,d0 nach DIN EN 13501-1
Systemgeprüft und für das ausgeschriebene WDVS zugelassen

Ausführung:

Untergrundprüfung und ggf. Reinigung
Zweimaliger, gleichmäßig deckender Farbauftrag
Verarbeitung gemäß Herstellervorschriften
Farbton gemäß Farbtonkonzept der Bauleitung

Die Leistung umfasst:

Lieferung sämtlicher Materialien,
erforderliche Vorarbeiten,
zweifachen Farbauftrag,
Schutz angrenzender Bauteile,
sämtliche Nebenleistungen für eine vollständige und mangelfreie Ausführung.

Fabrikat/System: ............................................................

Abrechnungseinheit: m²
Menge: 450,000 m²

**02.11.0020 Zweifacher Fassadenanstrich – Laibungen und Stürze**
Liefern und fachgerechtes Ausführen eines zweifachen, deckenden Fassadenanstrichs auf den mineralischen Oberputz der Laibungs- und Sturzflächen des Wärmedämm-Verbundsystems (WDVS).

Die Beschichtung ist mit der systemzugehörigen Kieselsol-Silikatfarbe gemäß der Hauptposition und den Verarbeitungsrichtlinien des Herstellers auszuführen.

Materialeigenschaften:

Kieselsol-Silikatfarbe
Matt
Farbton entsprechend der Fassadenfläche (Preisgruppe I)
Frei von Bioziden (Filmschutz)
Hohe Wasserdampfdurchlässigkeit
Hydrophile, hydroaktive Oberfläche
Systemgeprüft und für das eingesetzte WDVS zugelassen

Ausführung:

Zweimaliger, gleichmäßig deckender Farbauftrag
Laibungstiefe: ca. 300 mm
Einschließlich Sturzflächen
Saubere Ausbildung der Anschlüsse an Fenster- und Türrahmen sowie Anputzleisten
Ausführung gemäß den Herstellervorschriften

Die Leistung umfasst:

Lieferung sämtlicher Materialien,
erforderliche Vorarbeiten,
zweifachen Farbauftrag,
Schutz angrenzender Bauteile,
sämtliche Nebenleistungen für eine vollständige und mangelfreie Ausführung.

Farbton: Preisgruppe I gemäß Farbkonzept der Bauleitung

Abrechnungseinheit: m²
Menge: 330,000 m

**02.11.0030 Zulage Deckenflächen**
Zulage zum zweifachen Fassadenanstrich für die Ausführung an Loggiadecken sowie Balkon- und Erkerunterseiten.

Ausführung mit systemzugehöriger Kieselsol-Silikatfarbe gemäß Hauptposition einschließlich aller Nebenarbeiten.
Menge: 28,000 m²

**02.11.0040 Zulage farbiges Absetzen von Lisenen und Faschen – Preisgruppe II**
Zulage zum zweifachen Fassadenanstrich für das farbige Absetzen von Lisenen- und Faschenprofilen bis 120 mm Breite.

Ausführung mit systemzugehöriger Kieselsol-Silikatfarbe im Farbton der Preisgruppe II nach Wahl des Auftraggebers einschließlich aller erforderlichen Nebenarbeiten.

Abrechnungseinheit: lfm (alternativ m², sofern nach Fläche ausgeschrieben wird)
Menge: 420,000 m

**02.11.0050 Zulage Farbton Preisgruppe II**
*** Bedarfsposition ohne GB
Zulage zu vorbeschriebenem Anstrich für das Abtönen im Farbton der Preisgruppe II.
Menge: 50,000 m²

**02.11.0060 Zulage Farbton Preisgruppe III**
*** Bedarfsposition ohne GB
Zulage zu vorbeschriebenem Anstrich für das Abtönen im Farbton der Preisgruppe III.
Menge: 1,000 m²

#### Abschnitt 02.12 Sonstiges

**02.12.0010 Mauerseglerkasten**
*** Bedarfsposition ohne GB
Mauerseglerkasten liefern und nach Herstellervorschrift einbauen
inkl. aller Nebenarbeiten.

Einbauort: nach Vorgabe des AG bzw. Planung
Menge: 1,000 St

**02.12.0020 Fledermauskasten**
*** Bedarfsposition ohne GB
Fledermauskasten liefern und nach Herstellervorschrift einbauen
inkl. aller Nebenarbeiten.

Einbauort: nach Vorgabe des AG bzw. Planung
Menge: 1,000 St

**02.12.0030 Farbmuster - Fassade**
herstellen eines Farbmusters, ca. 1 m²
als Nassmuster vor Ort an den Fassadenputz rollen/walzen.
Nach Vorgabe Bauleitung
Menge: 4,000 St

### Bereich 03 Hoffassaden

#### Abschnitt 03.01 Schutzmaßnahmen

**03.01.0010 Fensterstaubschutz mit Folie**
Anbringen, Unterhalten und Beseitigen einer
transparenten Folienabklebung auf Fenster-, Tür- und  Wandöffnungsflächen, zum Schutz  vor Staub und Spritznebeleintrag,

Verschmutzungen an Blend- und Flügelrahmenoberflächen, Glasflächen, etc.

Die Folie soll transparent und nicht farbig sein. Außerdem müssen die Fenster offenbar bleiben

Anzahl: 50 Stück
Menge: 230,000 m²

#### Abschnitt 03.02 Rückbauarbeiten

**03.02.0010 Rückbau und Entsorgung Fassadenanbauteile und Leuchtreklameschilder**
Im Bereich der Fassade vorhandene Leuchtreklameschilder einschließlich Aufputzleitungen, Kabelkanälen sowie Befestigungsmaterial fachgerecht demontieren und zur späteren Wiedermontage auf dem Grundstück zwischenlagern.
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Menge: 5,000 St

**03.02.0020 Rückbau und Entsorgung Gesimsbandabdeckung**
Vorhandene Gesimsbandabdeckungen im Fassadenbereich aus Zinkblech,  Abwicklung bis ca. 300 mm, einschl.
Verbindungs- und Befestigungsmaterialien
demontieren, nach unten transportieren, in Container oder Fahrzeug laden und inkl. Transport- und
Entsorgungskosten  fachgerecht entsorgen.

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Menge: 55,000 m

**03.02.0030 Rückbau und Entsorgung Fensterbankabdeckungen**
Alte Fensterbankabdeckungen aus Zink- und Aluminiumblech, Abwicklung bis ca. 250 mm,
einschließlich Befestigungmittel und Unterkonstruktion rückbauen, nach unten transportieren, in Container oder Fahrzeug laden und einschließlich Transport- und Entsorgungskosten fachgerecht entsorgen.
Menge: 105,000 m

**03.02.0040 Fassadenrückschnitt / Freischnitt der Fassade**
Liefern und Ausführen des erforderlichen Rückschnitts von Sträuchern, Hecken, Kletterpflanzen sowie sonstigem Bewuchs im Bereich der Fassade zur Herstellung der notwendigen Arbeits- und Gerüstfreiheit für die Fassadensanierungsarbeiten.

Die Leistung umfasst insbesondere:

Rückschnitt von Sträuchern, Hecken und Kletterpflanzen entlang der Fassade,
Freischneiden des Arbeitsbereiches bis zum erforderlichen Abstand für Gerüst- und Fassadenarbeiten,
fachgerechtes Sammeln, Verladen und Entsorgen des anfallenden Grünschnitts,
Schutz angrenzender Vegetation, soweit diese erhalten bleiben soll,
sämtliche Nebenleistungen für eine vollständige und fachgerechte Ausführung.

Die Ausführung erfolgt in Abstimmung mit der Bauleitung und unter Beachtung der naturschutzrechtlichen Vorgaben.

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Menge: 160,000 m²

#### Abschnitt 03.03 Untergrundvorbereitung

**03.03.0010 Untergrundprüfung und Entfernung loser Putzteile**
Vorhandenen Untergrund durch Hammerschlag auf Tragfähigkeit prüfen. Hohlstellen undnicht tragfähige, lose Teile
bis auf den tragfähigen Untergrund mittels
hierzu geeigneter Geräte entfernen.
Schuttmassen aufnehmen, zu Boden transportieren,
in Container oder Fahrzeug
laden und fachgerecht entsorgen inkl. anfallender
Entsorgungskosten.

Anfallendes Material wird Eigentum des AN und ist
entsprechend kommunaler Vorschriften und gesetzlicher
Verordnungen fachgerecht zu entsorgen.
Menge: 900,000 m²

**03.03.0020 Wasserdruckstrahlreinigung**
Anhaftende Verunreinigungen sowie
Ausblühungen, Algen,
Pilze oder Flechten
durch Reinigung des Untergrunds mit Wasserdruckstrahl entfernen.

Auffangen des Waschwassers während der
Fassadenreinigung sowie Entsorgung
gemäß den am Baustellenort geltenden
behördlichen Bestimmungen. Nachweis über die
ordnungsgemäße Entsorgung ist vorzulegen.

Wasserdruck sowie -temperatur sind
entsprechend an den Untergrund anzupassen.
Nach Trocknung evtl. vorhandener Waschschleier
ist gründlich fachgerecht zu entfernen.
Menge: 900,000 m²

**03.03.0030 Algen- und Pilzpassivierung**
Nach Abtrocknung des Untergrunds Vorbehandlungsmittel
gegen Befall durch Algen und Pilze mit der Bürste
oder im Flutverfahren gleichmäßig fachgerecht nach Werksvorschrift aufbringen.

Einwirkzeit von
mindestens 24 Stunden zur vollständigen Pilz-
und Keimabtötung
beachten. Bei sehr
starkem Befall kann eine zweite Behandlung
erforderlich werden. Nach der
Algizidbehandlung die
Fläche gut trocknen lassen.

Angeb. Fabr.: '....................................................'
Menge: 900,000 m²

**03.03.0040 Rissaufweitung und -verfüllung**
Risse in vorhandenen Bestandsputzflächen v-förmig
aufweiten, säubern,
lose und hohlliegende Ränder abstoßen,
die Flächen scharf
abfegen, Fugenflanken vornässen,
vorspritzen und mit artgleichem Kalkputzmörtel
oberflächenbündig verfüllen und
Rissverlauf mittels Kellenschnitt nachziehen.
Menge: 50,000 m

**03.03.0050 Putzfehlstellenausbesserung**
Vorhandene Putzfehlstellen mit artgleichem Kalkputz
oder Kalkzementputz
aufputzen, sauber an die Bestandsoberfläche
anarbeiten, ausgebesserte
Bereiche fachgerecht fluatieren und mit
Wasser nachwaschen.

Angeb. Fabr.: '....................................................'
Menge: 170,000 m²

**03.03.0060 Erdarbeiten für den Einbau der Perimeterdämmung**
Aufnehmen des Erdreichs entlang der Außenwände für den Einbau der Perimeterdämmung. Der Erdaushub erfolgt auf einer Breite von ca. 30 cm und bis zu einer Tiefe von ca. 40 cm. Das Aushubmaterial ist seitlich zwischenzulagern.

Nach Fertigstellung der Sockeldämmung einschließlich des Sperranstrichs ist das zwischengelagerte Erdreich lagenweise wieder einzubauen und fachgerecht zu verdichten.

Falls die Entsorgung von überschüssigem Boden erforderlich wird, ist diese gesondert zu vergüten.
Menge: 55,000 m

**03.03.0070 Sturz- und Laibungsaltputz abtragen**
Altputz im Fensterlaibungs und -sturzbereich
mit geeignetem Gerät
abtragen, anfallenden Schutt aufnehmen
und einschließlich Transport- und Entsorgungskosten fachgerecht entsorgen.

Leibungtiefe ca. 150 mm
Menge: 520,000 m

**03.03.0080 Entfernen nicht tragfähiger Altanstriche**
Alte, abgängige und nicht tragfähige Anstrichschichten maschinell mittels handgeführter Kleingeräte einschließlich Staubabsaugung zur Reduzierung der Staubbelastung vollständig bis auf den tragfähigen Untergrund entfernen.

Der anfallende Bauschutt ist aufzunehmen und gemäß den geltenden gesetzlichen Bestimmungen fachgerecht zu entsorgen.

Putzdicke des Bestands: ca. 10 mm.
Menge: 200,000 m²

**03.03.0090 Altputzflächen bis 30–35 mm abfräsen**
Alte, hohl liegende und nicht tragfähige Außenputzflächen maschinell mittels handgeführter Fräsgeräte einschließlich Staubabsaugung zur Reduzierung der Staubbelastung vollständig bis auf den tragfähigen Untergrund abfräsen.

Das anfallende Fräsgut ist aufzunehmen, abzufahren und einschließlich aller Transport-, Lade- und Entsorgungskosten gemäß den geltenden gesetzlichen Vorschriften fachgerecht zu entsorgen.

Abzutragende Putzschichtdicke: bis ca. 30–35 mm.

Abrechnung: nach bearbeiteter Fläche in m².
Menge: 200,000 m²

**03.03.0100 Schadhaftes Mauerwerk ausbessern**
Vollziegelmauerwerk
nach erfolgtem, mechanischem Altputzabtrag vorbereiten für in Folgepositionen separat beschriebenen Ausgleichsunterputzauftrag.
Ziegelmauerwerk vorab auf lose oder fehlende Mauersteine prüfen und mürben Fugenmörtel ausräumen.
Fehlstellen entsprechend markieren und
nach Erfordernis artgleich
mit Vollmauerziegeln ergänzen.
Anschließend die betroffenen Bereiche fachgerecht mit
Armierungsgewebe verstärken.
Menge: 20,000 m²

**03.03.0110 Ausgleichsunterputz, Putzdicke 10–30 mm**
Nach dem mechanischen Entfernen der nicht tragfähigen Altputzflächen ist auf den vorbereiteten Untergrund aus Vollziegelmauerwerk ein mineralischer Kalkzement-Porengrundputz der Druckfestigkeitsklasse CS II gemäß DIN EN 998-1 einschließlich systemeigenem Haftvorspritz fachgerecht aufzubringen.

Der Unterputz dient zum Ausgleich von Unebenheiten und ist entsprechend den Anforderungen der DIN 18202 lot- und fluchtgerecht herzustellen. Die Oberfläche ist für die nachfolgenden Arbeiten mit einem Besen aufzurauen.

Putzdicke: ca. 10–30 mm

Die tatsächlich ausgeführten Putzdicken sind bei der Wahl der Dübellängen für das Wärmedämmverbundsystem zu berücksichtigen.

Abrechnung: nach m² der bearbeiteten Fläche.

Angeb. Fabr.: '....................................................'
Menge: 200,000 m²

**03.03.0120 Grundierung und Untergrundfestigung**
Untergrundvorbehandlung mit gebrauchsfertigem
Grundier- und Festigungsmittel.
Saugende, mehlende oder absandende Untergründe im trockenen
Zustand mit mit der Bürste, Rolle oder im
Flutverfahren nass in nass nach Werksvorschrift grundieren.
Angeb. Fabr.: '....................................................'
Menge: 900,000 m²

#### Abschnitt 03.04 Wärmedämmung

*Hinweis*
Die für die luftdichten Bauteilanschlussausbildungen jeweils erforderlichen Dichtbandgrößen sind nicht separat aufgeführt und vom Bieter eigenverantwortlich entsprechend der Einbausituation zu wählen und in die Einheitspreise einzukalkulieren.

**03.04.0010 Sockelabschluss mit Aluminiumsteckprofil**
Sockelprofil aus Aluminium als unteren Abschluss liefern und
fachgerecht montieren. Die
Befestigung erfolgt systemgemäß mit bauaufsichtlich zugelassenen Nageldübeln
im Abstand von maximal ca. 30 cm.
Untergrundtoleranzen sind mit systemeigenen Unterlagsscheiben entsprechend
auszugleichen.

Die Profilverbindung untereinander erfolgt mit systemzugehörigen Horizontalstoßverbindern.
Außenecken sind mit Gehrungsschnitt auszubilden.

Sockelabschlussprofil einschließlich Horizontalverbinder, Aufsteckprofil gemäß Armierungsputzstärke
sowie luftdichtem Anschluss mit vorkomprimiertem
Fugendichtband zwischen Profil und Untergrund liefern und inklusive Verbindungs- und
Befestigungsmittel fluchtrecht einbauen.

Sockelprofilleiste Ausladung ca. 170 mm
Menge: 55,000 m

**03.04.0020 Sockelabschluss Bereich Steildachwandanschluss**
Sockelabschluss wie vor beschrieben, jedoch auf der Profilunterseite mit zusätzlichem, vorkomprimiertem Dichtbandeinbau zum
luftdichten Anschluss auf das zuvor vom Dachdecker hergestellte Z-Anschlussblech aus Titanzink.

Ausführung im Bereich der an die Wärmedämmfassade anschließenden,
ca. 48° und 10° geneigten
Steil- und Schrägdachflächen,
einschließlich entsprechender Zuschnitte in Übergängen, Neigungswechseln, etc.
Menge: 55,000 m

**03.04.0030 Sockeldämmplatten EPS 035 PW 160mm**
Wärmedämmung im Sockelbereich mit Polystyrol-Hartschaumplatten gemäß DIN EN 13163, Kantenausführung stumpf, mit Waffelstruktur, Plattendicke 160 mm.

Bemessungswert der Wärmeleitfähigkeit: λ = 0,035 W/(m·K).

Anwendungstyp PW gemäß DIN 4108-10, schwer entflammbar gemäß den geltenden Anforderungen des WDVS-Systems.

Die Dämmplatten sind systemgerecht nach Herstellervorgaben im Punkt-Wulst-Verfahren mit einer Klebefläche von mindestens 40 % auf den vorbereiteten Untergrund zu verkleben. Die Verlegung erfolgt fugenfrei und im Verband von unten nach oben.

Die Sockeldämmung ist mindestens 30 cm über der fertigen Geländeoberkante (GOK) sowie mindestens 50 cm unterhalb der GOK bis zum Anschluss an die Bauwerksabdichtung bzw. Perimeterdämmung auszuführen.

Alle erforderlichen Zuschnitte, Eckausbildungen, Anschlüsse sowie Befestigungs- und Hilfsmittel sind in den Einheitspreis einzukalkulieren.

Abrechnung: nach m² der eingebauten Dämmfläche.

Höhe: 0,80 m
Fläche: 55,00 × 0,80 = 44,00 m²

Angeb. Fabr.: '....................................................'
Menge: 44,000 m²

**03.04.0040 Wärmedämmung im Balkonbereich mit PIR/PUR, d = 100 mm**
Liefern und fachgerechtes Montieren von PIR-/PUR-Hartschaumdämmplatten mit beidseitiger Deckschicht, Dämmstoffdicke 100 mm, zur Wärmedämmung im Sockel- und Anschlussbereich der Balkone/Loggien gemäß den Vorgaben des zugelassenen WDVS-Systems.

Ausführung einschließlich:

Untergrundprüfung und erforderlicher Untergrundvorbereitung,
vollflächiger Verklebung gemäß Herstellervorgaben,
Ausbildung sämtlicher Zuschnitte und Passstücke,
lot- und fluchtgerechter Verlegung,
Ausbildung aller Eck-, Anschluss- und Übergangsbereiche,
fachgerechtem Anschluss an Abdichtungen und angrenzende Bauteile,
Einbindung in das vorhandene Wärmedämmverbundsystem,
einschließlich sämtlicher Befestigungs- und Nebenleistungen gemäß VOB/C DIN 18345 sowie den Herstellervorgaben.

Dämmstoff: PIR-/PUR-Hartschaumplatte
Dämmstoffdicke: 100 mm
Wärmeleitfähigkeit: λ ≤ 0,026 W/(m·K)

Abrechnungseinheit: m²
Menge: 9,900 m²

**03.04.0050 Sockeldämmung im Balkonbereich mit PIR-/PUR-Hartschaumplatten, d = 100 mm**
Liefern und fachgerechtes Montieren von PIR-/PUR-Hartschaumdämmplatten mit beidseitiger Deckschicht, Dämmstoffdicke 100 mm, zur Wärmedämmung des Sockel- und Spritzwasserbereichs an den Wandflächen offener Balkone gemäß den Vorgaben des zugelassenen Wärmedämmverbundsystems.

Ausführung einschließlich:

Untergrundprüfung und erforderlicher Untergrundvorbereitung,
vollflächiger Verklebung gemäß Herstellervorgaben,
Ausbildung sämtlicher Zuschnitte und Passstücke,
lot- und fluchtgerechter Verlegung,
Ausbildung aller Eck-, Anschluss- und Übergangsbereiche,
fachgerechtem Anschluss an die Balkonabdichtung sowie an angrenzende Bauteile,
Einbindung in das vorhandene Wärmedämmverbundsystem,
einschließlich aller erforderlichen Klebe-, Anschluss-, Befestigungs- und Nebenleistungen gemäß VOB/C DIN 18345 sowie den Herstellervorgaben.

Die Sockeldämmung ist im Spritzwasserbereich mindestens 30 cm über Oberkante Balkonbelag auszuführen.

Dämmstoff: PIR-/PUR-Hartschaumplatte
Dämmstoffdicke: 100 mm
Bemessungswert der Wärmeleitfähigkeit: λ ≤ 0,026 W/(m·K)

Abrechnungseinheit: m²
Menge: 3,000 m²

**03.04.0060 10mm Mehr- oder Minderstärke Sockeldämmplatte 035 PW**
*** Bedarfsposition ohne GB
Mehr- oder Minderkosten pro 10 mm Dickenänderung der vorbeschriebenen Wärmedämmplatten.
Menge: 1,000 m²

**03.04.0070 Mechanische Befestigung der Sockeldämmung**
Nach einer Mindeststandzeit von 3 Tagen ist die Haftung der Sockeldämmplatten zum Untergrund zu prüfen. Nicht ausreichend haftende oder lose Dämmplatten sind zu entfernen und gemäß den Herstellervorgaben erneut zu verkleben.

Überstehende Plattenkanten sind planeben zu verschleifen. Der anfallende Schleifstaub ist vollständig zu entfernen.

Die Sockeldämmplatten sind oberhalb des erdberührten Bereichs entsprechend der WDVS-Systemzulassung zusätzlich mechanisch mit bauaufsichtlich zugelassenen Dämmstoffdübeln zu befestigen.

Im erdberührten Bereich sowie bis einschließlich 15 cm oberhalb der fertigen Geländeoberkante (GOK) dürfen keine Dübel gesetzt werden.

Die Anzahl der Dübel, Dübelanordnung sowie Einbindetiefe sind gemäß den Herstellervorgaben und der statischen Erfordernisse auszuführen.

Angebotenes Fabrikat:
...........................................................
Menge: 44,000 m²

**03.04.0080 Abdichtungsanstrich**
Liefern und fachgerecht ausführen eines zweimaligen Feuchteschutzanstrichs im Sockelbereich des Wärmedämmverbundsystems.

Ausführung im Unterbodeneinbindungs- und Spritzwasserbereich von der Unterkante der Sockeldämmung bis ca. 50 mm über Oberkante Gelände. Der Feuchteschutzanstrich ist systemgerecht auf den vorbereiteten Untergrund aufzubringen und gemäß den Herstellervorgaben auszuführen.

Einschließlich:

Untergrundprüfung und erforderlicher Untergrundvorbereitung,
zweimaligem Auftrag des Feuchteschutzanstrichs,
Ausbildung sämtlicher Anschlüsse, Ecken, Kanten und Übergänge,
aller erforderlichen Zuschnitte und Nebenarbeiten,
Materiallieferung, Schutzmaßnahmen sowie vollständiger Ausführung gemäß den anerkannten Regeln der Technik, DIN 18345 sowie den Vorgaben des WDVS-Systemherstellers.

Abrechnungseinheit: m²

H:ca. 0,5 m
Menge: 28,000 m²

**03.04.0090 Übergangsspachtelung zwischen Sockel- und Fassadendämmung**
Liefern und fachgerecht ausführen der Übergangsausbildung zwischen Sockeldämmplatten und Fassadendämmplatten des Wärmedämmverbundsystems gemäß den Vorgaben des Systemherstellers.

Mineralwolle-Fassadendämmplatten bündig und fugenfrei an die Sockeldämmplatten anschließen. Herstellung einer systemgerechten Armierungsschicht einschließlich zusätzlicher Verstärkung der Stoßfuge durch Einbettung eines mindestens 50 mm breiten Gewebestreifens aus systemzugehörigem alkaliresistentem Glasfasergewebe.

Einschließlich:

Untergrundprüfung und erforderlicher Vorarbeiten,
lot- und fluchtgerechter Ausbildung des Übergangs,
Schließen aller Stoßfugen,
Ausbildung sämtlicher Eck-, Anschluss- und Übergangsbereiche,
Einbettung des zusätzlichen Gewebestreifens im Bereich des Materialwechsels,
aller erforderlichen Zuschnitte, Nebenleistungen sowie Materiallieferungen,
Ausführung gemäß DIN 18345, den anerkannten Regeln der Technik sowie den Vorgaben des WDVS-Systemherstellers.

Abrechnungseinheit: m
Menge: 55,000 m

**03.04.0100 Fassadendämmplatte 1200x400mm MW 035 WAP-zh 160mm**
Wärmedämmung der Fassade, zugelassen im System mit keramischem Oberbelag, mit
druckfester Steinwolle-Dämmplatte nach DIN EN 13162 mit beidseitiger Haftbeschichtung,

- Format 120 x 40 cm
- Plattendicke 160 mm
- beidseitig beschichtet
- MW nach DIN EN 13162
- Mindestabreißfestigkeit ≥ 7,5 kN/qm
- nicht brennbar A1 nach DIN EN 13501-1
- Bemessungswert der Wärmeleitfähigkeit 0,035 W/mK

liefern und mit systemzugehöriger,
hydraulisch abbindender, zementärer Klebe- und Armierungsmasse
nach Herstellervorschrift, von unten nach
oben, dichtgestoßen und fugenfrei im Verband
gesetzt ankleben
und mittels Richtlatte andrücken.

Das Verkleben der Platten erfolgt im im Wulst-Punkt-Verfahren

Es ist zu beachten,
dass mind. 40 % der
Plattenoberflächen verklebt sind und keine
Klebemasse in die Fugenzwischenräume gelangt.

Nicht zu vermeidende Plattenstoßfugen < 5 mm sind mit systemzugehörigem Füllschaum zu verfüllen.
Fugen über 5 mm sind mit Mineralwolledämmstoffstreifen dicht zu schließen.
Es ist stets die gesamte Fugentiefe
mit Dämmstoff auszufüllen.

Angeb. Fabr.: '....................................................'
Menge: 870,000 m²

**03.04.0110 10mm Mehr- oder Minderstärke Fassadendämmplatte MW 035**
*** Bedarfsposition ohne GB
Mehr- oder Minderkosten pro 10 mm Dickenänderung der vorbeschriebenen Wärmedämmplatten.
Menge: 870,000 m²

**03.04.0120 PUR/PIR-Dämmplatten 120 mm – Balkonbereich**
Wärmedämmung der Wandflächen im Loggienbereich mit hochleistungsfähigen PUR/PIR-Hartschaumdämmplatten, zugelassen für den Einsatz im Wärmedämmverbundsystem gemäß den Vorgaben des Systemherstellers.

Technische Anforderungen:

Format: 800 × 625 mm
Plattendicke: 120 mm
PUR/PIR-Hartschaum gemäß DIN EN 13165
Bemessungswert der Wärmeleitfähigkeit λ ≤ 0,026 W/(m·K)
Druckfest und formstabil
Für den Einsatz im Wärmedämmverbundsystem zugelassen
Geeignet für den Einsatz im Loggienbereich

Liefern und fachgerecht montieren der Dämmplatten mit systemzugehöriger, hydraulisch abbindender Klebe- und Armierungsmasse gemäß den Vorgaben des WDVS-Systemherstellers.

Die Dämmplatten sind im Loggienbereich von unten nach oben dicht gestoßen, fugenfrei und im Verband zu verlegen, lot- und fluchtgerecht auszurichten und mittels Richtlatte anzudrücken.

Die Verklebung erfolgt im Wulst-Punkt-Verfahren. Dabei ist sicherzustellen, dass mindestens 40 % der Plattenoberfläche mit Klebemörtel benetzt sind und keine Klebemasse in die Plattenfugen gelangt.

Nicht zu vermeidende Plattenstoßfugen < 5 mm sind mit systemzugehörigem PUR-Füllschaum zu schließen. Fugen > 5 mm sind mit passgenauen PUR/PIR-Dämmstoffstreifen vollständig und über die gesamte Fugentiefe auszufüllen.

Einschließlich:

aller erforderlichen Zuschnitte und Passstücke,
Ausbildung sämtlicher Eck-, Anschluss- und Übergangsbereiche,
Anschlüsse an Fenster-, Tür- und Deckenuntersichten,
Ausführung im Bereich der Loggien einschließlich Leibungen, Brüstungen und Stürze,
Materiallieferung, Transport, Schutzmaßnahmen sowie aller erforderlichen Nebenleistungen,
Ausführung gemäß DIN 18345, DIN EN 13165, den anerkannten Regeln der Technik sowie den Vorgaben des WDVS-Systemherstellers.

Angeb. Fabr.: ...........................................................
Menge: 10,000 m²

**03.04.0130 10 mm Mehr- oder Minderstärke PUR/PIR-Dämmplatten – Loggienbereich**
*** Bedarfsposition ohne GB
Mehr- oder Minderpreis für jede Änderung der ausgeschriebenen Dämmstoffdicke um 10 mm gegenüber der Grundposition PUR/PIR-Hartschaumdämmplatten im Balkonbereich
Menge: 10,000 m²

**03.04.0140 Mechanische Befestigung der Dämmplatten (MiWo, PUR/PIR, EPS oder XPS)**
Nach ausreichender Standzeit der Verklebung ist die Haftung der Dämmplatten auf dem Untergrund zu prüfen. Nicht ausreichend haftende Dämmplatten sind zu entfernen und fachgerecht neu zu verkleben.

Anschließend sind die Dämmplatten entsprechend der Windlastberechnung, Dübelbemessung und den Vorgaben des WDVS-Systemherstellers mechanisch zu befestigen.

Ausführung mit bauaufsichtlich zugelassenen WDVS-Schraubdübeln einschließlich systemzugehöriger Dämmstoffstopfen bzw. Verschlusselemente. Die Dübel sind vertieft einzubauen und flächenbündig mit systemzugehörigen Dämmstoffstopfen zu verschließen.

Leistungsumfang einschließlich:

Dübellieferung,
Bohren,
Setzen der Dübel,
Verschließen der Dübellöcher,
aller Nebenleistungen.

Technische Anforderungen:

Dübellänge entsprechend Dämmstoffdicke und Untergrund
Dübelanzahl gemäß Windlast- und Dübelbemessung
Verankerung gemäß ETA/Zulassung
Verankerungsuntergrund: Vollziegelmauerwerk

Abrechnungseinheit: m²
Menge: 900,000 m²

**03.04.0150 Zulage für Schnitte und Anarbeitung der Dämmplatten**
Zulage zu den Positionen „Fassadendämmplatten“ für das fachgerechte Zuschneiden, Anarbeiten und Einpassen der Dämmplatten im Bereich von Öffnungen, Anschlüssen und angrenzenden Bauteilen.

Die Leistung umfasst insbesondere:

Fenster- und Türlaibungen,
Rundbogenfenster und Rundbogentüren,
Stürze und Brüstungen,
Gebäudeecken und Außenecken,
Anschlüsse an Gesimse, Dachflächen und Attiken,
Anschlüsse an Sockel- und Loggienbereiche,
Vorsprünge, Rücksprünge sowie sämtliche erforderlichen Pass- und Formstücke.

Einschließlich aller erforderlichen Zuschnitte, Materialverluste, Nebenarbeiten und Mehraufwendungen für eine fach- und systemgerechte Ausführung gemäß DIN 18345 und den Vorgaben des WDVS-Systemherstellers.

Abrechnungseinheit: m² Dämmfläche
Menge: 900,000 m²

**03.04.0160 Dämmstoffplatten rückseitig ausklinken und anpassen (PRÜFEN)**
Herstellen von rückseitigen Aussparungen, Ausklinkungen und Anpassungen an den Dämmstoffplatten zur Aufnahme vorhandener Bauteile, Unebenheiten und Fassadenprofilierungen.

Die Leistung umfasst insbesondere:

rückseitiges Ausklinken und Zurückschneiden der Dämmstoffplatten,
Anpassung im Bereich vorstehender Traufgesimse, Gesimse, Vorsprünge und sonstiger Fassadenprofile,
Anpassung an vorhandene Unebenheiten des Untergrundes,
Herstellung passgenauer Aussparungen nach örtlichem Aufmaß,
Ausführung ausschließlich nach vorheriger Abstimmung mit der Bauleitung.

Einschließlich:

Aufnahme des anfallenden Verschnittmaterials,
Verladen, Transport und fachgerechte Entsorgung des Abbruch- und Verschnittmaterials,
aller erforderlichen Nebenleistungen für eine fach- und systemgerechte Ausführung gemäß DIN 18345 sowie den Vorgaben des WDVS-Systemherstellers.

Abrechnungseinheit: m²
Menge: 35,000 m²

**03.04.0170 Laibungsdämmplatten aus Mineralwolle 035, d = 20 mm**
Liefern und fachgerecht montieren von vorkonfektionierten Laibungs- und Sturzdämmplatten aus Mineralwolle WLS 035, Dicke 20 mm, zur wärmebrückenreduzierten Ausbildung von Fenster- und Türlaibungen im Bereich des Wärmedämm-Verbundsystems (WDVS).

Die Dämmplatten müssen werkseitig einseitig mit einer Armierungsschicht versehen sein und über einen integrierten Gewebeeckwinkel zum systemgerechten Anschluss an die Fassadendämmung verfügen. Sturzdämmplatten sind zusätzlich mit einem integrierten Tropfkantenprofil auszuführen.

Die Ausführung umfasst insbesondere:

Lieferung sämtlicher Materialien,
Untergrundprüfung und erforderliche Untergrundvorbereitung,
Verklebung mit systemzugelassenem mineralischem Klebemörtel gemäß Herstellervorschriften,
lot- und fluchtgerechtes Ausrichten,
Ausbildung sämtlicher Eck-, Anschluss- und Übergangsbereiche,
sämtliche Zuschnitt-, Anpassungs- und Verschnittarbeiten,
Einhaltung aller systembedingten Anforderungen des WDVS-Herstellers.

Dämmstoff:

Mineralwolle (MW)
Wärmeleitstufe (WLS): 035
Dämmstoffdicke: 20 mm
Laibungstiefe: ca. 300 mm

Die Position ist einschließlich aller Nebenleistungen, Befestigungsmittel, Hilfsstoffe sowie aller für eine vollständige und mangelfreie Ausführung erforderlichen Arbeiten zu kalkulieren.

Abrechnungseinheit: lfm
Menge: 520,000 m

**03.04.0180 10mm Mehr- oder Minderstärke Laibungsdämmung MW 035**
*** Bedarfsposition ohne GB
Mehr- oder Minderkosten pro 10 mm Dickenänderung der vorbeschriebenen Wärmedämmplatten.
Menge: 520,000 m

**03.04.0190 Fensterbank-Unterkonstruktionskeilplatte aus Mineralwolle**
Liefern und fachgerechtes Montieren von vorkonfektionierten Fensterbank-Unterkonstruktionskeilplatten aus hochverdichteter Mineralwolle als Unterbau für Außenfensterbänke im Bereich eines Wärmedämm-Verbundsystems (WDVS).

Die Unterkonstruktionskeilplatten sind mit einer ca. 5° geneigten Oberseite, einer wasserdichten Kaschierung sowie einer integrierten Gewebeanschlussfahne mit Tropfkantenprofil auszuführen.

Die Leistung umfasst insbesondere:

Lieferung aller erforderlichen Materialien,
Untergrundprüfung und erforderliche Untergrundvorbereitung,
systemgerechtes Verkleben gemäß Herstellervorschriften,
lot- und fluchtgerechtes Ausrichten,
Einbindung in das WDVS-System,
nach Fertigstellung der Armierungsarbeiten umlaufende, dauerhaft wasserdichte Abdichtung im Anschlussbereich zwischen Fenster, Laibung und Fensterbankunterbau mit einem PU-Hybrid-Dichtstoff gemäß Herstellervorgaben,
sämtliche Zuschnitt-, Anpassungs- und Verschnittarbeiten,
alle erforderlichen Nebenleistungen für eine vollständige und funktionsgerechte Ausführung.

Es dürfen ausschließlich PU-Hybrid-Dichtstoffe verwendet werden. Silikon- oder Acryldichtstoffe sind unzulässig.

Technische Anforderungen:

Unterkonstruktionskeil aus hochverdichteter Mineralwolle
Oberseite mit ca. 5° Gefälle
Wasserdichte Kaschierung
Integrierte Gewebeanschlussfahne mit Tropfkantenprofil
Laibungstiefe einschließlich Wärmedämmung: ca. 300 mm

Abrechnungseinheit: lfm
Menge: 105,000 m

**03.04.0200 Luftdichter Anschluss an angrenzende Bauteile**
Herstellen eines dauerhaft luft-, schlagregen- und winddichten Anschlusses des Wärmedämmverbundsystems an angrenzende und einbindende Bauteile mittels UV-beständigem, vorkomprimiertem und seitenflächenimprägniertem Multifunktionsfugendichtband der Beanspruchungsgruppe BG1 oder gleichwertig.

Die Dimensionierung des Fugendichtbandes ist entsprechend der jeweiligen Fugenbreite und den Herstellervorgaben auszuwählen.

Die Leistung umfasst insbesondere die Anschlussausbildung an:

Fenster- und Türrahmen,
Fensterbänke und Fensterbleche einschließlich Endkappen,
Balkon- und Loggienbrüstungen,
Balkon- und Loggienuntersichten,
Dachanschlüsse und Traufen,
Geländer, Halterungen und sonstige Durchdringungen,
angrenzende Bauteile sowie sämtliche erforderlichen Anschluss- und Übergangsbereiche.

Einschließlich:

Reinigung und Vorbereitung der Anschlussflächen,
Zuschneiden und Einbau des Fugendichtbandes,
Ausbildung sämtlicher Eck-, Stoß- und Anschlussbereiche,
aller erforderlichen Nebenleistungen,
Ausführung gemäß DIN 18345, den anerkannten Regeln der Technik sowie den Vorgaben des WDVS-Systemherstellers.

Abrechnungseinheit: lfm

Fensteranschlüsse: ca. 535,00 lfm
Türanschlüsse: ca. 50,20 lfm
Fensterbankanschlüsse: ca. 55,00 lfm
Balkonanschlüsse: ca. 7,20 lfm
Menge: 650,000 m

#### Abschnitt 03.05 Einbauteile

**03.05.0010 Dart-Set-Punktbefestigungssystem**
Konstruktives Befestigungssystem als Fassadendübel mit zugehörigem
Montage-Bit, liefern und oberflächenbündig einsetzen und
einschrauben.

Zur einfachen nachträglichen Befestigung leichter bis mittelschwerer
Bauteile wie Rohrschellen, Schildern,
Briefkästen, Anschläge für Fensterläden, Lampen, Fallrohrschellen, Klappladenarretierungen, etc.
- Dübeldurchmesser 8 mm
- Bohrtiefe im Untergrund  ≥ 80 mm
- Für Dämmschichtdicke 160 mm

Montageposition nach Angabe der Bauleitung:

Beleuctungen über die Hauseinhangstüren

Angeb. Fabr.: '....................................................'
Menge: 3,000 Stk

#### Abschnitt 03.06 Fensterbanksystem

**03.06.0010 Aluminiumaußenfensterbank Ausladung 330mm**
Liefern und fachgerechtes Montieren von Aluminium-Außenfensterbänken für den Einbau in Wärmedämm-Verbundsystemen (WDVS) gemäß den Einbaurichtlinien des Systemherstellers.

Die Fensterbänke sind einschließlich aller erforderlichen Befestigungsmittel, Anschlussprofile und Nebenleistungen fachgerecht einzubauen. Die Fensterbank ist mit einem rückseitigen Abdichtprofil sowie einem unterseitigen Antidröhnband zur Schallreduzierung auszustatten.

Die Befestigung erfolgt mittels systemzugehöriger Fensterbankschrauben einschließlich farblich passender Abdeckkappen.

Bei Fensterbanklängen über 3,00 m sind systemeigene Stoßverbinder entsprechend den Herstellervorgaben einzubauen.

Nicht Bestandteil dieser Position sind:

Aluminium-Endkappen mit integriertem Dichtschuh (gesonderte Position),
Fensterbankhalter (gesonderte Position).

Die Leistung umfasst insbesondere:

Lieferung aller Materialien,
Ausrichten und Montieren der Fensterbank,
Einhaltung des erforderlichen Gefälles nach außen,
fachgerechte Ausbildung sämtlicher Anschlüsse,
sämtliche Zuschnitt-, Anpassungs- und Verschnittarbeiten,
alle erforderlichen Nebenleistungen für eine vollständige und funktionsgerechte Ausführung.

Technische Anforderungen:

Material: Aluminium
Oberfläche: Standard eloxiert
Ausladung: 330 mm
Unterseitiges Antidröhnband
Rückseitiges Abdichtprofil
Fensterbankschrauben einschließlich Abdeckkappen
Stoßverbinder ab Einzellängen > 3,00 m
Einzellängen gemäß Außenelementtypenliste

Abrechnungseinheit: m
Menge: 105,000 m

**03.06.0020 10mm Mehr- oder Minderausladung**
*** Bedarfsposition ohne GB
10mm Mehr- oder Minderlänge der Fensterbankausladung.
Menge: 1,000 m

**03.06.0030 Zulage Endkappen**
Zulage zu vorbeschriebener Aluminiumfensterbank für die Lieferung und Montage systemeigener Endkappen aus Aluminium mit integriertem Dichtschuh.

Zwei Stück je Fensterbank.
Menge: 204,000 St

**03.06.0040 Zulage Klinkerendkappen**
Zulage zu vorbeschriebener Aluminiumfensterbank für die Lieferung und Montage systemeigener Klinkerendkappen aus Aluminium.

Zwei Stück je Fensterbank.
Menge: 204,000 St

**03.06.0050 Zulage Fensterbankhalter**
Zulage zur Position Aluminium-Außenfensterbank für die Lieferung und fachgerechte Montage systemzugehöriger Fensterbankhalter einschließlich aller erforderlichen Befestigungsmittel zur unterseitigen Verankerung der Aluminium-Außenfensterbank im tragenden Außenwandmauerwerk.

Die Fensterbankhalter sind entsprechend den Vorgaben des Fensterbank- und WDVS-Systemherstellers auszuwählen und zu montieren. Die Anzahl und der Abstand der Halter sind entsprechend der Fensterbankausladung, der Fensterbanklänge sowie den statischen Erfordernissen auszuführen.

Die Leistung umfasst insbesondere:

Lieferung der systemzugehörigen Fensterbankhalter,
Lieferung aller Befestigungsmittel,
fachgerechte Montage und Ausrichtung,
unterseitige Verankerung im tragenden Mauerwerk,
passgenaue Einbindung in das Fensterbanksystem,
sämtliche Nebenleistungen für eine vollständige und funktionsgerechte Ausführung.

Abrechnungseinheit: St.
Menge: 204,000 St

#### Abschnitt 03.07 Unterputz

**03.07.0010 Unterputz mit Glasfaserarmierung**
Liefern und fachgerechtes Herstellen einer vollflächigen Armierungsschicht als Unterputz im Wärmedämm-Verbundsystem (WDVS).

Die Armierungsschicht ist aus einem systemzugehörigen, mineralischen, hydroaktiven Armierungsmörtel gemäß DIN EN 998-1 sowie einer alkalibeständigen Glasfaser-Gittermatte herzustellen und nach den Verarbeitungsvorschriften des Systemherstellers auszuführen.

Das Glasfasergewebe ist faltenfrei im oberen Drittel der Armierungsschicht einzubetten. Die Gewebebahnen sind an den Stoßbereichen mindestens 10 cm zu überlappen.

Die Leistung umfasst insbesondere:

Lieferung sämtlicher Materialien,
Anmischen und Aufbringen des Armierungsmörtels,
vollflächiges Einbetten der systemzugehörigen Glasfaser-Gittermatte,
Ausbildung sämtlicher Überlappungen, Anschlüsse und Übergänge,
Herstellung einer ebenen und rissfreien Oberfläche,
sämtliche Nebenleistungen für eine vollständige und fachgerechte Ausführung.

Technische Anforderungen:

Armierungsmörtel: mineralisch, hydroaktiv
Norm: DIN EN 998-1
Kapillare Wasseraufnahme: C ≤ 0,20 kg/m²√min (Klasse W2)
Glasfaser-Gittermatte: Maschenweite ca. 6 × 6 mm
Gewebeüberlappung: mindestens 100 mm
Schichtdicke: ca. 7–10 mm

Abrechnungseinheit: m²
Menge: 900,000 m²

**03.07.0020 Unterputz mit Glasfaserarmierung – Laibungs- und Sturzbereiche**
Liefern und fachgerechtes Herstellen einer Armierungsschicht in den Fenster- und Türlaibungen sowie Sturzbereichen im Rahmen des Wärmedämm-Verbundsystems (WDVS).

Die Ausführung erfolgt entsprechend der Position „Unterputz mit Glasfaserarmierung“ unter Verwendung eines systemzugehörigen mineralischen Armierungsmörtels gemäß DIN EN 998-1 sowie eines alkalibeständigen Glasfasergewebes.

Das Glasfasergewebe ist faltenfrei im oberen Drittel der Armierungsschicht einzubetten. Die Gewebebahnen sind an den Stoßbereichen mindestens 100 mm zu überlappen.

Die Leistung umfasst insbesondere:

Lieferung sämtlicher Materialien,
Herstellen der Armierungsschicht in Laibungs- und Sturzbereichen,
Einbetten des Glasfasergewebes,
Ausbildung sämtlicher Eck-, Anschluss- und Übergangsbereiche,
sämtliche Zuschnitt-, Anpassungs- und Nebenleistungen.

Technische Anforderungen:

Armierungsmörtel gemäß DIN EN 998-1
Alkalibeständiges Glasfasergewebe
Schichtdicke: ca. 7–10 mm
Laibungstiefe: ca. 300 mm

Abrechnungseinheit: lfm
Menge: 535,000 m

**03.07.0030 Zulage Egalisationsspachtelung – Laibungsbereiche**
Zulage zur Position „Unterputz mit Glasfaserarmierung – Laibungs- und Sturzbereiche“ für das Herstellen einer zusätzlichen Egalisationsspachtelung auf der ausgehärteten Armierungsschicht.

Die Egalisationsspachtelung ist ohne Gewebeeinlage aus einem systemzugehörigen mineralischen Feinspachtel gemäß den Verarbeitungsvorschriften des Systemherstellers herzustellen.

Die Leistung umfasst insbesondere:

Lieferung sämtlicher Materialien,
vollflächiges Aufbringen der Egalisationsspachtelung,
Glätten und Egalisieren der Oberfläche,
Herstellung einer ebenen, oberputzfähigen Fläche,
sämtliche Nebenleistungen für eine vollständige und fachgerechte Ausführung.

Die Ausführung erfolgt bei:

Oberputzen mit einer Korngröße < 2 mm,
erhöhten Ebenheitsanforderungen gemäß DIN 18202.

Abrechnungseinheit: m² (Laibungsfläche)
Menge: 100,000 m

**03.07.0040 Zulage verstärkte Armierung – Hartbelagbereich**
Zulage zur Position „Unterputz mit Glasfaserarmierung“ für die Herstellung einer verstärkten Armierung im mechanisch besonders beanspruchten Fassadenbereich.

Vor dem Aufbringen der regulären Systemarmierung ist ein systemzugehöriges Panzergewebe vollflächig in eine erste Lage Armierungsmörtel einzubetten. Anschließend ist die Oberfläche plan abzuspachteln. Nach ausreichender Erhärtung erfolgt die Ausführung der regulären Systemarmierung gemäß der Grundposition.

Die Stoßbereiche des Panzergewebes sind stumpf auszubilden und dürfen nicht überlappt werden.

Die Leistung umfasst insbesondere:

Lieferung sämtlicher Materialien,
vollflächiges Aufbringen einer ersten Lage Armierungsmörtel,
Einbetten des systemzugehörigen Panzergewebes,
planebenes Abspachteln,
Vorbereitung für die nachfolgende Standardarmierung,
sämtliche Nebenleistungen für eine vollständige und fachgerechte Ausführung.

Ausführungsbereich:

Fassadenbereich bis ca. 3,50 m über Geländeoberkante bzw. im Bereich mechanischer Beanspruchung (Hartbelagbereich).

Abrechnungseinheit: m²
Menge: 190,000 m²

**03.07.0050 Diagonalarmierung an Öffnungsecken**
Liefern und fachgerechtes Einbauen von systemzugehörigen Diagonalarmierungen aus alkalibeständigen Glasgewebe-Formteilen an sämtlichen Gebäudeöffnungen im Bereich des Wärmedämm-Verbundsystems (WDVS).

Die Diagonalarmierungen sind vor der vollflächigen Armierung diagonal an allen Ecken von Fenster-, Tür- und sonstigen Fassadenöffnungen vollflächig in den Armierungsmörtel einzubetten und dauerhaft mit der Flächenarmierung zu verbinden.

Die Leistung umfasst insbesondere:

Lieferung der Glasgewebe-Formteile,
Einbetten in den Armierungsmörtel,
fachgerechte Ausrichtung und Einbindung in die Flächenarmierung,
sämtliche Nebenleistungen für eine vollständige und mangelfreie Ausführung.

Technische Anforderungen:

Material: alkalibeständiges Glasfasergewebe
Abmessungen: ca. 330 × 540 mm
Anordnung: diagonal an jeder Öffnungsecke

Fenster: 106 × 4 Ecken = 424 St.
Türen: in der Regel 5 × 2 obere Öffnungsecken = 10 St.

Abrechnungseinheit: St.
Menge: 434,000 Stk

**03.07.0060 Bauteilanschlussfugenprofil (3D-Anputzleiste)**
Liefern und fachgerechtes Montieren eines zweiteiligen Bauteilanschlussfugenprofils (3D-Anputzleiste) zur Ausbildung schlagregendichter und bewegungsfähiger Anschlüsse zwischen Wärmedämm-Verbundsystem (WDVS) und angrenzenden Bauteilen.

Das Anschlussprofil besteht aus:

Kunststoffprofil,
selbstklebendem Fugendichtband,
integriertem Glasfasergewebe,
abtrennbarer Schutzlasche mit Selbstklebestreifen zum Abkleben der Fenster und Türen während der Putzarbeiten.

Die Profile sind gemäß den Herstellervorgaben lot- und fluchtgerecht an allen Anschlussbereichen einzubauen und dauerhaft mit dem Armierungssystem zu verbinden.

Die Leistung umfasst:

Lieferung sämtlicher Materialien,
Montage der Anschlussprofile,
Anschluss an Fenster- und Türrahmen,
Einbindung des Gewebes in die Armierungsschicht,
sämtliche Zuschnitt-, Anpassungs- und Nebenleistungen.

Abrechnungseinheit: lfm
Menge: 560,000 m

**03.07.0070 Kantenschutzprofil mit Gewebe**
Liefern und fachgerechtes Montieren von systemzugehörigen Gewebe-Eckschutzprofilen als Kantenschutz im Bereich des Wärmedämm-Verbundsystems (WDVS).

Die Eckschutzprofile sind lot- und fluchtgerecht an sämtlichen Außenecken der Fassade, Fenster- und Türlaibungen sowie an Vor- und Rücksprüngen einzubauen und mit dem systemzugehörigen Armierungsmörtel vollflächig zu überdecken. Das integrierte Glasfasergewebe ist fachgerecht in die nachfolgende Armierungsschicht einzubetten.

Die Leistung umfasst insbesondere:

Lieferung sämtlicher Materialien,
Zuschneiden und Anpassen der Profile,
lot- und fluchtgerechte Montage,
Einbettung des Gewebes in die Armierungsschicht,
Ausbildung aller Eck- und Anschlussbereiche,
sämtliche Nebenleistungen für eine vollständige und mangelfreie Ausführung.

Technische Anforderungen:

Eckschutzprofil aus schlagzähem PVC oder Aluminium (systemzugehörig)
Mit integriertem alkalibeständigem Glasfasergewebe

Gebäudeecken,- 5 × 18,60 m = 93 lfm
Fenster- und Türlaibungen,= 560 lfm
Balkone: 19,5 lfm

Abrechnungseinheit: lfm
Menge: 672,500 m

**03.07.0080 Sturzeckwinkelprofil**
*** Bedarfsposition ohne GB
Liefern und fachgerechtes Montieren von systemzugehörigen Sturzeckwinkelprofilen zur Ausbildung und Verstärkung der waagerechten Außenecken im Bereich von Fenster-, Tür- und sonstigen Maueröffnungen innerhalb eines Wärmedämm-Verbundsystems (WDVS).

Die Sturzeckwinkelprofile sind lot- und fluchtgerecht auszurichten und vollflächig in den systemzugehörigen Armierungsmörtel einzubetten. Das integrierte Glasfasergewebe ist fachgerecht mit der Flächenarmierung zu verbinden.

Die Leistung umfasst insbesondere:

Lieferung sämtlicher Materialien,
Zuschneiden und Anpassen der Profile,
lot- und fluchtgerechte Montage,
vollflächiges Einbetten in den Armierungsmörtel,
Überlappung und Anschluss an die Flächenarmierung gemäß Herstellervorgaben,
sämtliche Nebenleistungen einschließlich Zuschnitt-, Anpassungs- und Verschnittarbeiten.

Technische Anforderungen:

Systemzugehöriges Sturzeckwinkelprofil mit alkalibeständigem Glasfasergewebe
Ausführung gemäß den Verarbeitungsrichtlinien des WDVS-Systemherstellers

Abrechnungseinheit: lfm
Menge: 110,000 m

**03.07.0090 Tropfkantenprofil**
Liefern und fachgerechtes Montieren von systemzugehörigen Tropfkantenprofilen mit integriertem alkalibeständigem Glasfasergewebe zur Ausbildung von Tropfkanten im Bereich eines Wärmedämm-Verbundsystems (WDVS).

Die Tropfkantenprofile sind lot- und fluchtgerecht auszurichten und mit dem integrierten Glasfasergewebe vollflächig in den systemzugehörigen Armierungsmörtel einzubetten. Die Profile sind einschließlich systemzugehöriger Steckverbinder dauerhaft und fachgerecht zu montieren.

Die Leistung umfasst insbesondere:

Lieferung sämtlicher Materialien,
Zuschneiden und Anpassen der Profile,
Einbau einschließlich Steckverbinder,
Einbettung des Gewebes in den Armierungsmörtel,
Herstellung einer geraden und dauerhaft funktionsfähigen Tropfkante,
sämtliche Nebenleistungen für eine vollständige und mangelfreie Ausführung.

Technische Anforderungen:

Tropfkantenprofil aus PVC
Integriertes Glasfasergewebe
Maschenweite ca. 4 × 4 mm
Einschließlich Steckverbinder

Abrechnungseinheit: lfm
Menge: 19,500 m

**03.07.0100 Blechanschlussprofil**
*** Bedarfsposition ohne GB
Lieferung und fachgerechter Einbau eines Anschlussprofils zum sauberen Putzabschluss an Dachrandabdeckungen und Blechverkleidungen.
Menge: 1,000 m

**03.07.0110 Blecheinsteckprofil im Bereich Balkonbrüstungen**
*** Bedarfsposition ohne GB
Liefern und fachgerechtes Montieren von systemzugehörigen Blecheinsteckprofilen zur Aufnahme der aufgekanteten Brüstungsabdeckungsbleche im Bereich von Balkon- und Loggiabrüstungen eines Wärmedämm-Verbundsystems (WDVS).

Die Profile sind lot- und fluchtgerecht auszurichten, dauerhaft zu befestigen und entsprechend den Herstellervorgaben in den systemzugehörigen Armierungsmörtel einzubetten. Die Profile sind so einzubauen, dass ein sauberer und dauerhaft funktionsfähiger Einschub der später montierten Brüstungsabdeckungsbleche gewährleistet ist.

Die Leistung umfasst insbesondere:

Lieferung sämtlicher Materialien,
Zuschneiden und Anpassen der Profile,
fachgerechte Montage einschließlich Ausrichtung,
Einbettung in den Armierungsmörtel,
sämtliche Befestigungs- und Nebenleistungen.

Technische Anforderungen:

Systemzugehöriges Blecheinsteckprofil
Profilbreite passend für Brüstungsbreite ca. 300 mm
Ausführung gemäß Herstellervorgaben

Abrechnungseinheit: m

Loggien und Balkone
Menge: 19,500 m

#### Abschnitt 03.08 Fassadenprofile

*Hinweis*

**03.08.0010 Gesimsbandprofil aus EPS für WDVS**
Liefern und fachgerechtes Montieren eines systemzugehörigen Gesimsbandprofils aus expandiertem Polystyrol-Hartschaum (EPS) mit werksseitiger Quarzsand-/Epoxidharzbeschichtung zur Ausbildung von Fassadengesimsen im Bereich eines Wärmedämm-Verbundsystems (WDVS).

Das Profil ist entsprechend den Herstellervorgaben auf den tragfähigen Untergrund im Floating-Buttering-Verfahren vollflächig zu verkleben und zusätzlich mechanisch mit systemzugehörigen Dübeln zu befestigen. Die Oberseite ist mit einem Gefälle von ca. 5° auszubilden.

Profilstöße und Gehrungsschnitte sind fachgerecht herzustellen. Stoßfugen sind gemäß Herstellervorgaben mit Füllschaum auszubilden und nach Aushärtung mit systemzugehörigem PU-Hybrid-Dichtstoff dauerhaft elastisch zu verschließen sowie mit feinem Quarzsand leicht abzusanden.

Die Leistung umfasst insbesondere:

Lieferung der Fassadenprofile,
Zuschneiden einschließlich Gehrungs- und Eckausbildungen,
vollflächige Verklebung,
mechanische Befestigung,
Ausbildung sämtlicher Profilstöße,
Abdichtungsarbeiten,
sämtliche Befestigungs-, Anschluss-, Verschnitt- und Nebenleistungen.

Abmessungen:

Höhe: ca. 150 mm
Breite oben: ca. 60 mm
Breite unten: ca. 30 mm
Oberseite mit ca. 5° Gefälle

Hinweis:
Der Endbeschichtungs- bzw. Anstrichaufbau ist in einer gesonderten Position beschrieben.

Abrechnungseinheit: lfm

Profilvorgabe:

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
Verschnitt sowie Gehrungsschnitte im Außen- und Inneneckbereich sind in diese Position mit
einzukalkulieren.
Die Abrechnung erfolgt über das Längenmaß im fix und fertig eingebauten Zustand.

Angeb. Fabr.: '....................................................'

Über EG: 25m, Dachgesmims: 25,6m,Schweifgiebel: 8m
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Menge: 55,000 m

#### Abschnitt 03.09 Oberputz

**03.09.0010 Mineralischer Oberputz als Rauputz, 3 mm**
Liefern und fachgerechtes Aufbringen eines mineralischen Oberputzes als Deck-, Ober- bzw. Edelputz auf das vollständig ausgehärtete Armierungssystem eines Wärmedämm-Verbundsystems (WDVS).

Der Oberputz ist als strukturierter Rauputz mit einer Korngröße von 3 mm gleichmäßig aufzuziehen und entsprechend der gewählten Oberflächenstruktur fachgerecht zu strukturieren.

Materialeigenschaften:

Mineralischer Oberputz nach DIN EN 998-1
Hydrophil-hydrophober, hydroaktiver Putzmörtel
Kapillare Wasseraufnahme W2 nach DIN EN 998-1 (C ≤ 0,20 kg/m²·min^0,5)
Hohe Wasserdampfdurchlässigkeit
Optimierte Feuchteaufnahme, -speicherung und -abgabe
Geeignet für das ausgeschriebene WDVS-System

Ausführung:

Korngröße: 3 mm
Struktur: Rauputz
Farbton: Preisgruppe I gemäß Herstellerfarbtonkarte
Ausführung nach den Verarbeitungsrichtlinien des Systemherstellers

Die Leistung umfasst:

Lieferung sämtlicher Materialien,
Anmischen und Aufbringen des Oberputzes,
Strukturierung der Oberfläche,
Schutz angrenzender Bauteile,
sämtliche Nebenleistungen für eine vollständige und mangelfreie Ausführung.

Fabrikat/System: ..................................................................

Abrechnungseinheit: m²
Menge: 900,000 m²

**03.09.0020 Mineralischer Oberputz – Laibungen und Stürze**
Liefern und fachgerechtes Aufbringen eines mineralischen Oberputzes auf die Laibungs- und Sturzflächen des Wärmedämm-Verbundsystems (WDVS).

Die Ausführung erfolgt als fein strukturierter Glattputz, abgestimmt auf den Oberputz der Fassadenflächen. Der Oberputz ist gleichmäßig aufzutragen und zu glätten, sodass eine ebene, geschlossene und optisch einwandfreie Oberfläche entsteht.

Materialeigenschaften:

Mineralischer Oberputz nach DIN EN 998-1
Hydrophil-hydrophober, hydroaktiver Putzmörtel
Kapillare Wasseraufnahme W2 nach DIN EN 998-1
Hohe Wasserdampfdurchlässigkeit
Geeignet für das ausgeschriebene WDVS-System

Ausführung:

Oberfläche: Glattputz
Farbton entsprechend der Fassadenfläche (Preisgruppe I)
Laibungstiefe: ca. 300 mm
Ausführung gemäß den Verarbeitungsrichtlinien des WDVS-Systemherstellers

Die Leistung umfasst:

Lieferung sämtlicher Materialien,
Aufbringen und Glätten des Oberputzes,
Ausbildung aller Anschlüsse an Fenster- und Türrahmen,
sämtliche Nebenleistungen für eine vollständige und mangelfreie Ausführung.

Abrechnungseinheit: m²
Menge: 535,000 m

#### Abschnitt 03.10 Anstrich

**03.10.0010 Zweifacher Fassadenanstrich mit Kieselsol-Silikatfarbe, Preisgruppe I**
Liefern und fachgerechtes Aufbringen eines zweifachen, deckenden Fassadenanstrichs auf den vollständig ausgehärteten mineralischen Oberputz des Wärmedämm-Verbundsystems (WDVS).

Die Beschichtung ist mit einer systemzugehörigen, hydrophilen Kieselsol-Silikatfarbe ohne biozide Filmschutzmittel gemäß den Verarbeitungsrichtlinien des Systemherstellers auszuführen.

Materialeigenschaften:

Kieselsol-Silikatfarbe
Matt
Farbton: Preisgruppe I
Frei von Bioziden (Filmschutz)
Hydrophile, hydroaktive Oberfläche
Wasserdurchlässigkeitsrate: w > 1,0 kg/(m²·h^0,5) nach DIN EN 1062-3
Wasserdampfdiffusionswiderstand: sd ≤ 0,01 m, Klasse V1 nach DIN EN ISO 7783
Brandverhalten: A2-s1,d0 nach DIN EN 13501-1
Systemgeprüft und für das ausgeschriebene WDVS zugelassen

Ausführung:

Untergrundprüfung und ggf. Reinigung
Zweimaliger, gleichmäßig deckender Farbauftrag
Verarbeitung gemäß Herstellervorschriften
Farbton gemäß Farbtonkonzept der Bauleitung

Die Leistung umfasst:

Lieferung sämtlicher Materialien,
erforderliche Vorarbeiten,
zweifachen Farbauftrag,
Schutz angrenzender Bauteile,
sämtliche Nebenleistungen für eine vollständige und mangelfreie Ausführung.

Fabrikat/System: ............................................................

Abrechnungseinheit: m²
Menge: 900,000 m²

**03.10.0020 Zweifacher Fassadenanstrich – Laibungen und Stürze**
Liefern und fachgerechtes Ausführen eines zweifachen, deckenden Fassadenanstrichs auf den mineralischen Oberputz der Laibungs- und Sturzflächen des Wärmedämm-Verbundsystems (WDVS).

Die Beschichtung ist mit der systemzugehörigen Kieselsol-Silikatfarbe gemäß der Hauptposition und den Verarbeitungsrichtlinien des Herstellers auszuführen.

Materialeigenschaften:

Kieselsol-Silikatfarbe
Matt
Farbton entsprechend der Fassadenfläche (Preisgruppe I)
Frei von Bioziden (Filmschutz)
Hohe Wasserdampfdurchlässigkeit
Hydrophile, hydroaktive Oberfläche
Systemgeprüft und für das eingesetzte WDVS zugelassen

Ausführung:

Zweimaliger, gleichmäßig deckender Farbauftrag
Laibungstiefe: ca. 300 mm
Einschließlich Sturzflächen
Saubere Ausbildung der Anschlüsse an Fenster- und Türrahmen sowie Anputzleisten
Ausführung gemäß den Herstellervorschriften

Die Leistung umfasst:

Lieferung sämtlicher Materialien,
erforderliche Vorarbeiten,
zweifachen Farbauftrag,
Schutz angrenzender Bauteile,
sämtliche Nebenleistungen für eine vollständige und mangelfreie Ausführung.

Farbton: Preisgruppe I gemäß Farbkonzept der Bauleitung

Abrechnungseinheit: m²
Menge: 535,000 m

#### Abschnitt 03.11 Sonstiges

**03.11.0010 Mauerseglerkasten**
*** Bedarfsposition ohne GB
Mauerseglerkasten liefern und nach Herstellervorschrift einbauen
inkl. aller Nebenarbeiten.

Einbauort: nach Vorgabe des AG bzw. Planung
Menge: 1,000 St

**03.11.0020 Fledermauskasten**
*** Bedarfsposition ohne GB
Fledermauskasten liefern und nach Herstellervorschrift einbauen
inkl. aller Nebenarbeiten.

Einbauort: nach Vorgabe des AG bzw. Planung
Menge: 1,000 St

### Bereich 04 Regie

#### Abschnitt 04.01 Stundenlohnarbeiten

*Hinweis*
Hinweis Stundenlohnarbeiten

Stundenlohnarbeiten für unvorhersehbare, das Gesamtwerk jedoch erforderliche Arbeiten im Gebäudeaußenbereich, nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**04.01.0010 Facharbeiter**
*** Stundenlohnarbeiten
Stunden eines Facharbeiters, einschließlich aller Zuschläge.
Menge: 16,000 Std

**04.01.0020 Helfer**
*** Stundenlohnarbeiten
Stunden eines Helfers, einschließlich aller Zuschläge.
Menge: 16,000 Std

### Bereich 05 Balkon-, Loggien- und Metallbauarbeiten

#### Abschnitt 05.01 Balkonbeschichtung (Innenhof - Links)

**05.01.0010 Estrichrückbau**
*** Bedarfsposition ohne GB
Vorhandenen Estrich einschließlich Beschichtung vollständig zurückbauen, aufnehmen, verladen, abtransportieren und fachgerecht entsorgen. Die Leistung umfasst sämtliche erforderlichen Nebenarbeiten sowie die besenreine Reinigung der Arbeitsfläche.

Ausführung an 5 Balkonen (4 Innenhofbalkone und 1 Balkon im 4. Obergeschoss auf der Straßenseite). Gesamtfläche ca. 12,50 m².
Menge: 12,500 m2

**05.01.0020 Herstellung eines Gefälleestrichs aus Schnellestrich**
*** Bedarfsposition ohne GB
Vorhandenen Untergrund von Bauschmutz, Staub und losen Bestandteilen reinigen. PMMA-Schnellestrich liefern und auf dem vorbereiteten Untergrund als Gefälleestrich mit Gefälle zum Bodeneinlauf fachgerecht herstellen und einbauen. Einschließlich aller erforderlichen Materialien, Nebenleistungen sowie der Materiallieferung.

Ausführung an 5 Balkonen (4 Innenhofbalkone und 1 Balkon im 4. Obergeschoss auf der Straßenseite). Gesamtfläche: ca. 12,50 m².
Menge: 12,500 m2

**05.01.0030 Estrichoberfläche maschinell anschleifen**
*** Bedarfsposition ohne GB
Oberfläche des neu hergestellten Zement- bzw. PMMA-Gefälleestrichs maschinell anschleifen und für die nachfolgende PMMA-Flüssigkunststoffabdichtung vorbereiten. Sinterschichten, lose Bestandteile, Verschmutzungen und haftungsmindernde Rückstände vollständig entfernen. Anschließend die Oberfläche gründlich absaugen und staubfrei reinigen. Einschließlich aller erforderlichen Nebenleistungen.
Menge: 12,500 m2

**05.01.0040 Untergrundvorbereitung Loggien (Bestandsuntergrund)**
*** Bedarfsposition ohne GB
Vorhandenen Loggienuntergrund durch maschinelles Schleifen der bestehenden Altbeschichtung bis auf einen tragfähigen Untergrund vorbereiten. Schleifstaub, lose Bestandteile sowie haftungsmindernde Rückstände vollständig entfernen. Anschließend den Untergrund gründlich reinigen und für die nachfolgende PMMA-Flüssigkunststoffabdichtung vorbereiten. Einschließlich aller erforderlichen Nebenleistungen sowie der fachgerechten Entsorgung des anfallenden Schleifguts.
Menge: 12,500 m2

**05.01.0050 Estrichoberfläche maschinell anschleifen**
Estrichoberfläche maschinell anschleifen und für die nachfolgende PMMA-Flüssigkunststoffabdichtung vorbereiten. Sinterschichten, lose Bestandteile, Verschmutzungen sowie haftungsmindernde Rückstände vollständig entfernen. Anschließend die Oberfläche gründlich absaugen und staubfrei reinigen. Einschließlich aller erforderlichen Nebenleistungen sowie der fachgerechten Entsorgung des anfallenden Schleifguts.
Menge: 12,500 m2

**05.01.0060 Anschlüsse Fenster/Mauerwerk abdichten**
Anschlüsse zwischen Fensterbank bzw. Balkontür und aufgehenden Bauteilen dauerhaft abdichten. Untergrund fachgerecht reinigen und vorbereiten. Voranstrich aufbringen und anschließend eine Abdichtung aus PMMA-Flüssigkunststoff mit vollflächiger Vlieseinlage gemäß den Herstellervorgaben herstellen. Die Abdichtung ist dauerhaft wasserdicht, rissüberbrückend und witterungsbeständig auszuführen. Einschließlich aller erforderlichen Nebenleistungen für eine vollständige und funktionsfähige Ausführung.

Voranstrich: Triflex Cryl Primer 287
Abdichtung: Triflex ProDetail
Vlieseinlage: Triflex Spezialvlies oder gleichwertig.

Ausführung an 5 Balkonen (4 Innenhofbalkone und 1 Balkon im 4. Obergeschoss auf der Straßenseite).
Menge: 45,000 m

**05.01.0070 Grundierung / Haftbrücke aufbringen**
Systemgerechte Grundierung als Haftbrücke auf den vorbereiteten Untergrund vollflächig gemäß den Herstellervorgaben aufbringen. Die Grundierung dient der Verbesserung der Haftung des nachfolgenden PMMA-Schnellestrichs bzw. PMMA-Flüssigkunststoffsystems. Einschließlich Materiallieferung sowie aller erforderlichen Nebenleistungen.

Richtfabrikat: Triflex Cryl Primer 276 oder gleichwertig.
Menge: 12,500 m2

**05.01.0080 Systemgerechte Hohlkehle im Wand-/Bodenanschluss aus PMMA-Kunstharzmörtel**
Systemgerechte Hohlkehle im Wand-/Bodenanschluss aus PMMA-Kunstharzmörtel herstellen. Ausführung auf vorbereitetem und grundiertem Untergrund gemäß den Herstellervorgaben. Radius der Hohlkehle ca. 50 mm bzw. entsprechend den Systemanforderungen. Einschließlich Lieferung aller erforderlichen Materialien sowie sämtlicher Nebenleistungen für eine fachgerechte Ausführung.

Richtfabrikat: Triflex Cryl Spachtel oder gleichwertig.
Menge: 45,000 m

**05.01.0090 Rutschhemmende PMMA-Beschichtung der Loggien**
Rutschhemmende Beschichtung der Loggien mit einem PMMA-Flüssigkunststoffsystem einschließlich vollflächiger Vlieseinlage und Farbchips-Einstreuung herstellen. Ausführung auf vorbereitetem und grundiertem Untergrund einschließlich Wandaufkantung bis ca. 15 cm Höhe. Die Beschichtung ist gemäß den Herstellervorgaben dauerhaft wasserdicht, rissüberbrückend, UV- und witterungsbeständig auszuführen. Einschließlich Abdichtungs-, Nutz- und Versiegelungsschicht sowie aller erforderlichen Nebenleistungen.

Richtfabrikat: Triflex BTS-P System oder gleichwertig.
Eigenschaften: Diffusionsoffen, rissüberbrückend, UV- und witterungsbeständig.
Menge: 12,500 m2

**05.01.0100 LORO-X-Balkonentwässerungsrohr erneuern**
Vorhandenes LORO-X-Balkonentwässerungsrohr einschließlich aller Form- und Anschlussstücke fachgerecht demontieren und entsorgen. Neues LORO-X-Balkonentwässerungsrohr einschließlich aller erforderlichen Form-, Anschluss- und Befestigungsteile liefern und fachgerecht montieren. Anschluss an die vorhandene Regenfallleitung herstellen. Einschließlich aller erforderlichen Nebenleistungen für eine vollständige und funktionsfähige Ausführung.

Richtfabrikat: LORO-X oder gleichwertig.
Menge: 5,000 Stk

#### Abschnitt 05.02 Loggienbeschichtung (Straßenseite)

**05.02.0010 Bestehenden Estrichaufbau vollständig zurückbauen**
Vorhandenen Estrich einschließlich Beschichtung vollständig zurückbauen, aufnehmen, verladen, abtransportieren und fachgerecht entsorgen. Die Leistung umfasst sämtliche erforderlichen Nebenarbeiten sowie die besenreine Reinigung der Arbeitsfläche.

Anzahl der Loggien: 7 Stk. (Straßenseite)
Menge: 45,000 m2

**05.02.0020 Untergrundvorbereitung Loggien (Bestandsuntergrund)**
Vorbereitung des vorhandenen Loggienuntergrundes durch maschinelles Schleifen der bestehenden Altbeschichtung bis auf einen tragfähigen Untergrund. Schleifstaub, lose Bestandteile sowie haftungsmindernde Rückstände vollständig entfernen und den Untergrund für die nachfolgende PMMA-Flüssigkunststoffabdichtung fachgerecht vorbereiten. Einschließlich aller erforderlichen Nebenleistungen und der fachgerechten Entsorgung des anfallenden Schleifguts.
Menge: 45,000 m2

**05.02.0030 LORO-X-Balkonentwässerungsrohr erneuern**
Vorhandenes LORO-X-Balkonentwässerungsrohr einschließlich aller erforderlichen Form- und Passstücke demontieren und fachgerecht entsorgen. Neues LORO-X-Balkonentwässerungsrohr einschließlich aller erforderlichen Form- und Passstücke liefern und fachgerecht montieren. Anschluss an die vorhandene Regenfallleitung herstellen. Sämtliche Befestigungs-, Anschluss- und Nebenarbeiten sind im Einheitspreis enthalten.
Menge: 8,000 Stk

**05.02.0040 Abdichtung unterhalb der Wärmedämmung**
Liefern und fachgerechtes Herstellen einer vollflächigen Abdichtung auf der Stahlbeton-Balkonplatte unterhalb der Wärmedämmung. Untergrund reinigen und entsprechend den Herstellervorgaben vorbereiten. Abdichtung einschließlich Grundierung sowie aller erforderlichen Schutz-, Trenn- und Nebenlagen ausführen.

Anschlüsse an aufgehende Bauteile, Tür- und Fensterelemente sowie die fachgerechte Einbindung des Balkonablaufs bzw. der Balkonentwässerung sind einzurechnen. Sämtliche Überlappungen, Innen- und Außenecken sowie Durchdringungen sind dauerhaft wasserundurchlässig und systemgerecht auszuführen.

Ausführung nach den geltenden technischen Regelwerken sowie gemäß den Verarbeitungsrichtlinien des Systemherstellers.

Abrechnungseinheit: m²
Menge: 45,000 m2

**05.02.0050 Druckfeste EPS-Dämmung, z. B. EPS 035, Mindestdicke 16 cm, verlegen**
Liefern und fachgerechtes Verlegen einer druckfesten EPS-Dämmung im Balkonbereich als Unterlage für den nachfolgenden Estrich. Dämmstoffdicke mindestens 160 mm, Wärmeleitfähigkeitsgruppe WLG 035. Einschließlich Zuschnitt, dicht gestoßter und höhengerechter Verlegung sowie sämtlicher erforderlicher Nebenarbeiten.
Menge: 45,000 m2

**05.02.0060 Herstellung eines Gefälleestrichs aus Schnellestrich**
Vorhandenen Untergrund von Bauschmutz und losen Bestandteilen reinigen. Schnellestrich liefern und auf dem vorbereiteten Untergrund als Gefälleestrich mit Gefälle zum Bodeneinlauf fachgerecht einbauen und verarbeiten. Einschließlich aller erforderlichen Materialien sowie der Materiallieferung.

Anzahl der Loggien: 7 Stk. (Straßenseite)
Menge: 45,000 m2

**05.02.0070 Estrichoberfläche maschinell anschleifen**
Estrichoberfläche maschinell anschleifen, um eine tragfähige, saubere und griffige Oberfläche für den nachfolgenden Bodenbelag bzw. das Beschichtungssystem herzustellen. Dabei Sinterschichten, lose Bestandteile, Verschmutzungen sowie haftungsmindernde Rückstände vollständig entfernen. Anschließend die bearbeitete Fläche gründlich absaugen und staubfrei reinigen. Einschließlich aller erforderlichen Nebenleistungen und der fachgerechten Entsorgung des anfallenden Schleifguts.
Menge: 45,000 m2

**05.02.0080 Anschlüsse Fenster/Mauerwerk abdichten**
Anschlüsse zwischen Fensterbank bzw. Balkontür und aufgehendem Mauerwerk dauerhaft abdichten. Untergrund fachgerecht reinigen und vorbereiten. Voranstrich aufbringen und anschließend eine Abdichtung aus Flüssigkunststoff mit vollflächiger Vlieseinlage fachgerecht herstellen. Die Abdichtung ist dauerhaft wasserdicht, rissüberbrückend und gemäß den Herstellervorgaben auszuführen.

Einschließlich aller erforderlichen Nebenleistungen für eine vollständige und funktionsfähige Ausführung

Voranstrich: Triflex Cryl Primer 287
Abdichtung: Triflex ProDetail
Vlieseinlage: Triflex Spezialvlies

Anzahl der Loggien: 7 Stk. (Straßenseite)
Menge: 85,000 m

**05.02.0090 Anschlüsse an Fenster, Tür und Mauerwerk fachgerecht abdichten**
Systemgerechte Grundierung als Haftbrücke auf den vorbereiteten Untergrund vollflächig gemäß Herstellervorgaben aufbringen. Die Grundierung ist auf den nachfolgenden Einbau des Schnellestrichs abzustimmen.

Einschließlich Materiallieferung und aller erforderlichen Nebenleistungen.

Richtfabrikat: Triflex Cryl Primer 276 oder gleichwertig.
Menge: 45,000 m2

**05.02.0100 Systemgerechte Hohlkehle im Wand-/Bodenanschluss aus PMMA-Kunstharzmörtel**
Herstellen einer systemgerechten Hohlkehle im Wand-/Bodenanschluss aus Epoxidharz-Kunstharzmörtel einschließlich aller erforderlichen Nebenleistungen. Ausführung auf vorbereitetem und grundiertem Untergrund mit systemzugehöriger Grundierung und Vlieseinlage. Radius der Hohlkehle ca. 50 mm (oder gemäß Systemhersteller). Einschließlich Lieferung sämtlicher Materialien sowie fachgerechter Verarbeitung nach Herstellervorschriften.
Menge: 85,000 m

**05.02.0110 Rutschhemmende PMMA-Beschichtung der Loggien**
Rutschhemmende Beschichtung der Loggien mit Polymethylmethacrylharz (PMMA) als Flüssigkunststoffsystem mit Vlieseinlage und Farbchips-Einstreuung herstellen. Ausführung auf neuem, geschliffenem Zementestrich im Außenbereich einschließlich Wandaufkantung bis ca. 15 cm Höhe. Einschließlich Untergrundvorbereitung, Grundierung, Abdichtung, Nutzschicht sowie aller erforderlichen Nebenleistungen.

Leitfabrikat: Triflex oder gleichwertig.
Eigenschaften: Diffusionsoffen, rissüberbrückend, UV- und witterungsbeständig.
Menge: 45,000 m2

#### Abschnitt 05.03 Schlosserarbeiten

**05.03.0010 Mauerabdeckung Balkontrennwände erneuern, ca. 20 cm**
Vorhandene Mauerabdeckungen der Balkontrennwände demontieren und fachgerecht entsorgen. Neue Mauerabdeckungen aus beschichtetem Aluminium einschließlich aller erforderlichen Befestigungen, Anschluss- und Dichtungsarbeiten liefern und montieren.

Anzahl: 4 Stück
Gesamtlänge: ca. 5,20 m
Abdeckungsbreite: ca. 20 cm
Menge: 5,200 m

**05.03.0020 Vorhandene Blumenkastengitter an Balkonen anpassen und wieder montieren**
Vorhandene Blumenkastengitter im Zuge der WDVS-Arbeiten demontieren, fachgerecht bearbeiten und an die neue Fassadenstärke anpassen. Nach Fertigstellung des WDVS einschließlich aller erforderlichen Befestigungsmittel wieder montieren. Beschädigungen ausbessern und Korrosionsschutz an den bearbeiteten Stellen herstellen.

Länge je Blumenkastengitter: ca. 3,40 m
Anzahl: 4 Stück (Balkone Innenhof)
Menge: 13,600 m

**05.03.0030 Vorhandene Blumenkastengitter an Loggien anpassen und wieder montieren**
Vorhandene Blumenkastengitter im Zuge der WDVS-Arbeiten demontieren, fachgerecht bearbeiten und an die neue Fassadenstärke anpassen. Nach Fertigstellung des WDVS einschließlich aller erforderlichen Befestigungsmittel wieder montieren. Beschädigungen ausbessern und Korrosionsschutz an den bearbeiteten Stellen herstellen.

Anzahl: 9 Stück
Gesamtlänge: ca. 35 m
Menge: 35,000 m

**05.03.0040 Vorhandene Fenstergitter entfernen und entsorgen**
Vorhandene Fenstergitter entfernen und entsorgen.
Inkl. aller Nebenarbeiten
Menge: 4,000 Stk

**05.03.0050 Liefern und Montieren von Fenstergittern nach WDVS-Arbeiten**
Liefern und montieren neuer Fenstergitter aus feuerverzinktem, pulverbeschichtetem Stahl im Zuge der WDVS-Sanierung. Einschließlich örtlichem Aufmaß, Herstellung, Lieferung, wärmebrückenreduzierter Befestigung auf dem WDVS mit zugelassenem Abstandsmontagesystem, sämtlicher Befestigungsmittel sowie aller erforderlichen Nebenleistungen.

Fenstergrößen:

3 St. F03 – ca. 1,15 × 2,00 m
1 St. F17 – ca. 0,97 × 1,96 m
Menge: 4,000 Stk

#### Abschnitt 05.04 Absturzsicherungen an Fenstern

**05.04.0010 Fenster-Absturzsicherung aus Stahl liefern und fachgerecht montieren**
Liefern und fachgerechtes Montieren eines absturzsichernden Fenstergitters aus feuerverzinktem Stahl, pulverbeschichtet in Anlehnung an die Bestandsfarbgebung, gemäß § 38 Abs. 4 BauO Bln. Höhe 90 cm ab Oberkante Fertigfußboden bzw. Fensterbank, Länge mindestens Breite der zugehörigen Innenfensterbank nach Aufmaß, Stababstand max. 0,12 m. Befestigung seitlich in der Fensterlaibung durch Verdübelung, statisch nachgewiesen für die anzusetzenden Horizontallasten. Einschließlich sämtlichen erforderlichen Befestigungs- und Kleinmaterials sowie Nebenleistungen. Verwendbarkeitsnachweis ist vor Ausführung vorzulegen.
Menge: 138,000 m

**05.04.0020 Anschlusswinkel Absturzsicherung, Stahl feuerverzinkt, 145x80x120x8 mm, liefern und montieren**
L-Winkel für Anschluss Absturzsicherung, Stahl, b/h/t = 145x80x120 mm, d = 8 mm Winkelverbinder aus Stahl, feuerverzinkt, liefern und montieren zur Befestigung der absturzsichernden Fenstergitter vor den Fenstern. Ausführung einschließlich Aufmaß, Werkstattfertigung, Lieferung und Montage sowie aller erforderlichen Befestigungs- und Verbindungsmittel gemäß statischen Erfordernissen. L-Winkel: b/h/t = 145x80x120 mm Materialstärke d = 8 mm Oberfläche: feuerverzinkt Befestigung: 2 Stk. Ankerbolzen FAZ II 12/30 R A4 oder gleichwertig je Winkel Einbauort: Fensteröffnungen gemäß Fensterliste und Ausführungsplanung Befestigung an vorhandenes Mauerwerk/Stahlbeton entsprechend statischer Vorgaben Einschließlich: - sämtlicher Bohr-, Befestigungs- und Montagearbeiten - Korrosionsschutz aller bearbeiteten Flächen - Anpassung an die örtlichen Gegebenheiten - Nachweis der Tragfähigkeit gemäß Statik - aller Nebenleistungen zur vollständigen betriebsfertigen Herstellung Abrechnung: je Stück montierter L-Winkel. ``
Menge: 160,000 Stk
